# Desmontaxe para a súa reutilización de columna ou pilastra de pedra labrada de 1601 a 2500 cm² de sección con medios manuais

- Propiedade do arquivo: CYPE INGENIEROS, S.A.
- Formato: FIEBDC-3/2002
- Divisa: EUR
- Custos indirectos: 3.00 %
- Gastos xerais: 13.00 %
- Beneficio industrial: 6.00 %
- IVE: 16.00 %

## D Demolicións

### DE Estruturas

#### DEC Cantería

**DEC030** m Desmontaxe para a súa reutilización de columna ou pilastra de pedra labrada de 1601 a 2500 cm² de sección con medios manuais, provisión das pezas a reutilizar e carga manual de cascallos sobre camión ou contenedor.
Desmontaxe para a súa reutilización de columna ou pilastra de pedra labrada de 1601 a 2500 cm² de sección con medios manuais. Ata p/p de eliminación de fixacións, retirada e provisión das pezas a reutilizar, previamente numeradas e documentadas, apuntalamento do pilar durante os traballos de desmontaxe, limpeza, retirada e carga manual de cascallos sobre camión ou contedor.
Inclúe: Numeración e documentación das pezas. Desmontaxe das pezas, con apuntalamento da pilastra se fose necesario. Provisión dos materiais a reutilizar. Retirada e acopio de entullos. Limpeza dos restos de obra. Carga manual do material desmontado e restos de obra sobre camión ou contedor.
Criterio de medición de proxecto: Lonxitude medida segundo documentación gráfica de Proxecto.
Criterio de medición de obra: Medirase a lonxitude realmente desmontada segundo especificacións do Proxecto.

| Código | Ud | Descrición | Rendemento | Prezo | Importe |
|---|---|---|---|---|---|
| mo103 | h | Peón especializado construcción. (man de obra) | 7.845 | 14.47 | 113.52 |
| mo104 | h | Peón ordinario construcción. (man de obra) | 7.845 | 13.97 | 109.59 |
| % | % | Costes directos complementarios | 2 % | 223.11 | 4.46 |
|  |  | Custos directos |  |  | 227.57 |
