# Demolición de muro de fábrica de ladrillo cerámico macizo con martelo pneumático compresor, e carga manual de cascallos a camión ou contedor

- Propiedade do arquivo: CYPE INGENIEROS, S.A.
- Formato: FIEBDC-3/2002
- Divisa: EUR
- Custos indirectos: 3.00 %
- Gastos xerais: 13.00 %
- Beneficio industrial: 6.00 %
- IVE: 16.00 %

## D Demolicións

### DE Estruturas

#### DEF Fábrica

**DEF040** m³ Demolición de muro de fábrica de ladrillo cerámico macizo con martelo pneumático compresor, e carga manual de cascallos a camión ou contedor.
Demolición de muro de fábrica de ladrillo cerámico macizo, con martelo pneumático compresor. Ata p/p de limpeza, provisión, retirada e carga manual de cascallos sobre camión ou contedor.
Inclúe: Demolición do muro de fábrica con martelo neumático compresor. Fragmentación dos entullos en pezas manexables. Retirada e acopio de entullos. Limpeza dos restos de obra. Carga manual de cascallos sobre camión ou contedor.
Criterio de medición de proxecto: Volumen medido segundo documentación gráfica de Proxecto.
Criterio de medición de obra: Medirase o volume realmente demolido segundo especificacións do Proxecto.

| Código | Ud | Descrición | Rendemento | Prezo | Importe |
|---|---|---|---|---|---|
| mq05mai030 | h | Martelo pneumático. (maquinaria) | 1.374 | 4.08 | 5.61 |
| mq05pdm110 | h | Compresor portátil diesel media presión 10 m³/min. (maquinaria) | 0.687 | 6.92 | 4.75 |
| mo103 | h | Peón especializado construcción. (man de obra) | 2.280 | 14.47 | 32.99 |
| mo104 | h | Peón ordinario construcción. (man de obra) | 2.012 | 13.97 | 28.11 |
| % | % | Costes directos complementarios | 2 % | 71.46 | 1.43 |
|  |  | Custos directos |  |  | 72.89 |
