# Demolición de escaleira de fábrica con bóveda tabicada ou catalá, chanzos e revestimentos, con medios manuais, e carga manual de cascallos sobre camión ou contedor

- Propiedade do arquivo: CYPE INGENIEROS, S.A.
- Formato: FIEBDC-3/2002
- Divisa: EUR
- Custos indirectos: 3.00 %
- Gastos xerais: 13.00 %
- Beneficio industrial: 6.00 %
- IVE: 16.00 %

## D Demolicións

### DE Estruturas

#### DEF Fábrica

**DEF060** m² Demolición de escaleira de fábrica con bóveda tabicada ou catalá, chanzos e revestimentos, con medios manuais, e carga manual de cascallos sobre camión ou contedor.
Demolición de bóveda de escaleira de fábrica, chanzos e revestimentos, con medios manuais. Ata p/p de limpeza, provisión, retirada e carga manual de cascallos sobre camión ou contedor.
Inclúe: Demolición do elemento con medios manuais. Fragmentación dos entullos en pezas manexables. Retirada e acopio de entullos. Limpeza dos restos de obra. Carga manual de cascallos sobre camión ou contedor.
Criterio de medición de proxecto: Superficie medida polo seu intradós en verdadeira magnitude, segundo documentación gráfica de Proxecto.
Criterio de medición de obra: Medirase, polo intradós, a superficie realmente demolida segundo especificacións do Proxecto.

| Código | Ud | Descrición | Rendemento | Prezo | Importe |
|---|---|---|---|---|---|
| mo103 | h | Peón especializado construcción. (man de obra) | 0.939 | 14.47 | 13.59 |
| mo104 | h | Peón ordinario construcción. (man de obra) | 0.939 | 13.97 | 13.12 |
| % | % | Costes directos complementarios | 2 % | 26.71 | 0.53 |
|  |  | Custos directos |  |  | 27.24 |
