# Desmontaxe de folla exterior de fachada ventilada formada por placa de gres porcelánico

- Propiedade do arquivo: CYPE INGENIEROS, S.A.
- Formato: FIEBDC-3/2002
- Divisa: EUR
- Custos indirectos: 3.00 %
- Gastos xerais: 13.00 %
- Beneficio industrial: 6.00 %
- IVE: 16.00 %

## D Demolicións

### DF Fachadas

#### DFA Ventiladas

**DFA010** m² Desmontaxe de folla exterior de fachada ventilada formada por placa de gres porcelánico, sen incluír a subestrutura soporte, con medios manuais, e carga manual do material desmontado sobre camión ou contedor.
Desmontaxe de folla exterior de fachada ventilada formada por placa de gres porcelánico, sen incluír a subestrutura soporte, con medios manuais, sen afectar á estabilidade dos elementos construtivos ós que está suxeita. Ata p/p de limpeza, provisión, retirada e carga manual do material desmontado e dos restos de obra producidos durante os traballos, sobre camión ou contedor.
Inclúe: Desmontaxe dos elementos. Retirada e acopio do material desmontado. Limpeza dos restos de obra. Carga do material desmontado e os restos de obra sobre camión ou contedor.
Criterio de medición de proxecto: Superficie medida segundo documentación gráfica de Proxecto.
Criterio de medición de obra: Medirase a superficie realmente desmontada segundo especificacións do Proxecto.

| Código | Ud | Descrición | Rendemento | Prezo | Importe |
|---|---|---|---|---|---|
| mo009 | h | Oficial 1ª montador. (man de obra) | 1.084 | 15.78 | 17.11 |
| mo075 | h | Axudante montador. (man de obra) | 1.084 | 14.65 | 15.88 |
| % | % | Costes directos complementarios | 2 % | 32.99 | 0.66 |
|  |  | Custos directos |  |  | 33.65 |
