# Arranque de albardilla prefabricada de formigón para cubrición de muros, con medios manuais, e carga manual de cascallos sobre camión ou contedor

- Propiedade do arquivo: CYPE INGENIEROS, S.A.
- Formato: FIEBDC-3/2002
- Divisa: EUR
- Custos indirectos: 3.00 %
- Gastos xerais: 13.00 %
- Beneficio industrial: 6.00 %
- IVE: 16.00 %

## D Demolicións

### DF Fachadas

#### DFR Remates de exteriores

**DFR010** m Arranque de albardilla prefabricada de formigón para cubrición de muros, con medios manuais, e carga manual de cascallos sobre camión ou contedor.
Arranque de sopena para cubrición de muros, formada por pezas prefabricadas de formigón, con medios manuais, sen deteriorar os elementos construtivos contiguos. Ata p/p de limpeza, provisión, retirada e carga manual de cascallos sobre camión ou contedor.
Inclúe: Arrinque dos elementos. Retirada e provisión do material arrancado. Limpeza dos restos de obra. Carga do material arrancado e os restos de obra sobre camión ou contedor.
Criterio de medición de proxecto: Lonxitude medida segundo documentación gráfica de Proxecto.
Criterio de medición de obra: Medirase a lonxitude realmente demolida segundo especificacións do Proxecto.

| Código | Ud | Descrición | Rendemento | Prezo | Importe |
|---|---|---|---|---|---|
| mo104 | h | Peón ordinario construcción. (man de obra) | 0.276 | 13.97 | 3.86 |
| % | % | Costes directos complementarios | 2 % | 3.86 | 0.08 |
|  |  | Custos directos |  |  | 3.94 |
