# Demolición de umbral de pedra artificial, con medios manuais, e carga manual de cascallos sobre camión ou contedor

- Propiedade do arquivo: CYPE INGENIEROS, S.A.
- Formato: FIEBDC-3/2002
- Divisa: EUR
- Custos indirectos: 3.00 %
- Gastos xerais: 13.00 %
- Beneficio industrial: 6.00 %
- IVE: 16.00 %

## D Demolicións

### DF Fachadas

#### DFR Remates de exteriores

**DFR120** m Demolición de umbral de pedra artificial, con medios manuais, e carga manual de cascallos sobre camión ou contedor.
Demolición de umbral de pedra artificial, empotrado nas xambas, cubrindo o escalón de acceso na porta de entrada ou balcón do edificio, con medios manuais, sen deteriorar os elementos construtivos contiguos. Ata p/p de limpeza, acopio, retirada e carga manual de cascallos sobre camión ou contedor.
Inclúe: Demolición dos elementos. Retirada e acopio de entullos. Limpeza dos restos de obra. Carga de entullos sobre camión ou contedor.
Criterio de medición de proxecto: Lonxitude medida segundo documentación gráfica de Proxecto.
Criterio de medición de obra: Medirase a lonxitude realmente demolida segundo especificacións do Proxecto.

| Código | Ud | Descrición | Rendemento | Prezo | Importe |
|---|---|---|---|---|---|
| mo018 | h | Oficial 1ª construcción. (man de obra) | 0.193 | 15.28 | 2.95 |
| mo104 | h | Peón ordinario construcción. (man de obra) | 0.193 | 13.97 | 2.70 |
| % | % | Costes directos complementarios | 2 % | 5.65 | 0.11 |
|  |  | Custos directos |  |  | 5.76 |
