# Desmontaxe de acristalamento de vidro laminar de seguridade de 10+10 mm de grosor, fixado sobre carpintería, con medios manuais, e carga manual do material desmontado sobre camión ou contedor

- Propiedade do arquivo: CYPE INGENIEROS, S.A.
- Formato: FIEBDC-3/2002
- Divisa: EUR
- Custos indirectos: 3.00 %
- Gastos xerais: 13.00 %
- Beneficio industrial: 6.00 %
- IVE: 16.00 %

## D Demolicións

### DF Fachadas

#### DFV Vidros

**DFV050** m² Desmontaxe de acristalamento de vidro laminar de seguridade de 10+10 mm de grosor, fixado sobre carpintería, con medios manuais, e carga manual do material desmontado sobre camión ou contedor.
Desmontaxe con medios manuais de acristalamento de vidro laminar de seguridade composto por dous cristais de 10 mm de grosor unidos mediante unha lámina de butiral de polivinilo, fixado sobre carpintaría, acuñado mediante calzos de apoio perimetrais e laterais, e selado con silicona, sen deteriorar a carpintaría á que se suxeita. Ata p/p de limpeza de silicona en la carpintería, provisión, retirada e carga manual do material desmontado sobre camión ou contedor.
Inclúe: Desmontaxe dos elementos. Retirada e acopio do material desmontado. Limpeza dos restos de obra. Carga do material desmontado sobre camión ou contedor.
Criterio de medición de proxecto: Superficie medida segundo documentación gráfica de Proxecto.
Criterio de medición de obra: Medirase a superficie realmente desmontada segundo especificacións do Proxecto.

| Código | Ud | Descrición | Rendemento | Prezo | Importe |
|---|---|---|---|---|---|
| mo050 | h | Oficial 1ª cristaleiro. (man de obra) | 0.677 | 15.17 | 10.27 |
| mo101 | h | Axudante cristaleiro. (man de obra) | 0.677 | 14.85 | 10.05 |
| % | % | Costes directos complementarios | 2 % | 20.32 | 0.41 |
|  |  | Custos directos |  |  | 20.73 |
