# Desmontaxe de antena colectiva de radio (FM) e TV vía terrestre (UHF/VHF), con medios manuais e carga manual de cascallos sobre camión ou contenedor

- Propiedade do arquivo: CYPE INGENIEROS, S.A.
- Formato: FIEBDC-3/2002
- Divisa: EUR
- Custos indirectos: 3.00 %
- Gastos xerais: 13.00 %
- Beneficio industrial: 6.00 %
- IVE: 16.00 %

## D Demolicións

### DI Instalacións

#### DIA Audiovisuais

**DIA010** Ude Desmontaxe de antena colectiva de radio (FM) e TV vía terrestre (UHF/VHF), con medios manuais e carga manual de cascallos sobre camión ou contenedor.
Desmontaxe de antena colectiva de radio (FM) e TV vía terrestre (UHF/VHF), con medios manuais. Ata p/p de desmontaxe de cableado superficial, accesorios e soportes de fixación, limpeza, provisión, retirada e carga manual de cascallos sobre camión ou contedor.
Inclúe: Desmontaxe manual do elemento. Retirada e acopio do material desmontado. Limpeza dos restos de obra. Carga manual do material desmontado e os restos de obra sobre camión ou contedor.
Criterio de medición de proxecto: Número de unidades previstas, segundo documentación gráfica de Proxecto.
Criterio de medición de obra: Medirase o número de unidades realmente desmontadas segundo especificacións do Proxecto.

| Código | Ud | Descrición | Rendemento | Prezo | Importe |
|---|---|---|---|---|---|
| mo000 | h | Oficial 1ª instalador de telecomunicacións. (man de obra) | 1.597 | 15.78 | 25.20 |
| mo052 | h | Axudante instalador de telecomunicacións. (man de obra) | 1.597 | 14.62 | 23.35 |
| % | % | Costes directos complementarios | 2 % | 48.55 | 0.97 |
|  |  | Custos directos |  |  | 49.52 |
