# Desmontaxe con recuperación do material de antena colectiva de radio (FM) e TV vía terrestre (UHF/VHF), con medios manuais

- Propiedade do arquivo: CYPE INGENIEROS, S.A.
- Formato: FIEBDC-3/2002
- Divisa: EUR
- Custos indirectos: 3.00 %
- Gastos xerais: 13.00 %
- Beneficio industrial: 6.00 %
- IVE: 16.00 %

## D Demolicións

### DI Instalacións

#### DIA Audiovisuais

**DIA010** Ude Desmontaxe con recuperación do material de antena colectiva de radio (FM) e TV vía terrestre (UHF/VHF), con medios manuais.
Desmontaxe de antena colectiva de radio (FM) e TV vía terrestre (UHF/VHF), con medios manuais e recuperación do material para a súa posterior ubicación noutro emprazamento. Ata p/p de desmontaxe de cableado superficial, accesorios e soportes de fixación, limpeza, provisión, retirada e carga manual do material desmontado e dos restos de obra producidos durante os traballos, sobre camión ou contedor.
Inclúe: Desmontaxe manual do elemento. Provisión dos materiais a reutilizar. Retirada e acopio de entullos. Carga manual do material desmontado e os restos de obra sobre camión ou contedor.
Criterio de medición de proxecto: Número de unidades previstas, segundo documentación gráfica de Proxecto.
Criterio de medición de obra: Medirase o número de unidades realmente desmontadas segundo especificacións do Proxecto.

| Código | Ud | Descrición | Rendemento | Prezo | Importe |
|---|---|---|---|---|---|
| mo000 | h | Oficial 1ª instalador de telecomunicacións. (man de obra) | 1.916 | 15.78 | 30.23 |
| mo052 | h | Axudante instalador de telecomunicacións. (man de obra) | 1.916 | 14.62 | 28.01 |
| % | % | Costes directos complementarios | 2 % | 58.24 | 1.16 |
|  |  | Custos directos |  |  | 59.40 |
