# Desmontaxe con recuperación do material de antena colectiva de TV vía satélite e mástil ou torreta de soporte, con medios manuais

- Propiedade do arquivo: CYPE INGENIEROS, S.A.
- Formato: FIEBDC-3/2002
- Divisa: EUR
- Custos indirectos: 3.00 %
- Gastos xerais: 13.00 %
- Beneficio industrial: 6.00 %
- IVE: 16.00 %

## D Demolicións

### DI Instalacións

#### DIA Audiovisuais

**DIA010** Ude Desmontaxe con recuperación do material de antena colectiva de TV vía satélite e mástil ou torreta de soporte, con medios manuais.
Desmontaxe de antena colectiva de TV vía satélite, con medios manuais e recuperación do material para a súa posterior ubicación noutro emprazamento. Ata p/p de desmontaxe de mástil ou torreta de soporte, cableado superficial, accesorios e soportes de fixación, limpeza, provisión, retirada e carga manual do material desmontado e dos restos de obra producidos durante os traballos, sobre camión ou contedor.
Inclúe: Desmontaxe do mástil ou torreta de soporte. Desmontaxe manual do elemento. Provisión dos materiais a reutilizar. Retirada e acopio de entullos. Carga manual do material desmontado e os restos de obra sobre camión ou contedor.
Criterio de medición de proxecto: Número de unidades previstas, segundo documentación gráfica de Proxecto.
Criterio de medición de obra: Medirase o número de unidades realmente desmontadas segundo especificacións do Proxecto.

| Código | Ud | Descrición | Rendemento | Prezo | Importe |
|---|---|---|---|---|---|
| mo000 | h | Oficial 1ª instalador de telecomunicacións. (man de obra) | 4.839 | 15.78 | 76.36 |
| mo052 | h | Axudante instalador de telecomunicacións. (man de obra) | 4.839 | 14.62 | 70.75 |
| % | % | Costes directos complementarios | 2 % | 147.11 | 2.94 |
|  |  | Custos directos |  |  | 150.05 |
