# Desmontaxe de centralita telefónica con capacidade para 100 liñas máis extensións

- Propiedade do arquivo: CYPE INGENIEROS, S.A.
- Formato: FIEBDC-3/2002
- Divisa: EUR
- Custos indirectos: 3.00 %
- Gastos xerais: 13.00 %
- Beneficio industrial: 6.00 %
- IVE: 16.00 %

## D Demolicións

### DI Instalacións

#### DIA Audiovisuais

**DIA070** Ude Desmontaxe de centralita telefónica con capacidade para 100 liñas máis extensións, con medios manuais, recuperación, acopio do material e posterior montaxe e carga manual dos restos de obra producidos durante os traballos.
Desmontaxe de centralita telefónica con capacidade para 100 liñas máis extensións, con medios manuais, e recuperación, acopio e montaxe do material no mesmo emprazamento. Ata p/p de desmontaxe de accesorios e soportes de fixación, limpeza, provisión, retirada e carga manual dos restos de obra producidos durante os traballos sobre camión ou contedor.
Inclúe: Desmontaxe manual do elemento. Retirada, acopio e protección do material desmontado en obra ata o seu posterior montaxe. Montaxe dos elementos. Retirada e acopio dos restos de obra. Carga manual dos restos de obra sobre camión ou contedor.
Criterio de medición de proxecto: Número de unidades previstas, segundo documentación gráfica de Proxecto.
Criterio de medición de obra: Medirase o número de unidades realmente desmontadas segundo especificacións do Proxecto.

| Código | Ud | Descrición | Rendemento | Prezo | Importe |
|---|---|---|---|---|---|
| mo001 | h | Oficial 1ª electricista. (man de obra) | 5.168 | 15.78 | 81.55 |
| % | % | Costes directos complementarios | 2 % | 81.55 | 1.63 |
|  |  | Custos directos |  |  | 83.18 |
