# Desmontaxe de canle protectora ou bandexa fixada superficialmente en paramento interior para aloxamento do cableado eléctrico no seu interior

- Propiedade do arquivo: CYPE INGENIEROS, S.A.
- Formato: FIEBDC-3/2002
- Divisa: EUR
- Custos indirectos: 3.00 %
- Gastos xerais: 13.00 %
- Beneficio industrial: 6.00 %
- IVE: 16.00 %

## D Demolicións

### DI Instalacións

#### DIE Eléctricas

**DIE103** m Desmontaxe de canle protectora ou bandexa fixada superficialmente en paramento interior para aloxamento do cableado eléctrico no seu interior, con medios manuais e carga manual do material desmontado sobre camión ou contedor.
Desmontaxe de canle protectora ou bandexa fixada superficialmente en paramento interior para aloxamento do cableado eléctrico no seu interior, con medios manuais. Ata p/p de desmontaxe de mecanismos e accesorios, limpeza, provisión, retirada e carga manual de cascallos sobre camión ou contedor.
Inclúe: Desmontaxe manual dos elementos. Retirada e acopio do material desmontado. Limpeza dos restos de obra. Carga do material desmontado e os restos de obra sobre camión ou contedor.
Criterio de medición de proxecto: Lonxitude medida segundo documentación gráfica de Proxecto.
Criterio de medición de obra: Medirase a lonxitude realmente desmontada segundo especificacións do Proxecto.

| Código | Ud | Descrición | Rendemento | Prezo | Importe |
|---|---|---|---|---|---|
| mo001 | h | Oficial 1ª electricista. (man de obra) | 0.014 | 15.78 | 0.22 |
| mo093 | h | Axudante electricista. (man de obra) | 0.014 | 14.62 | 0.20 |
| % | % | Costes directos complementarios | 2 % | 0.42 | 0.01 |
|  |  | Custos directos |  |  | 0.43 |
