# Desmontaxe con recuperación do material de tubo protector ríxido fixado superficialmente en paramento interior xunto co cableado eléctrico aloxado no seu interior, con medios manuais

- Propiedade do arquivo: CYPE INGENIEROS, S.A.
- Formato: FIEBDC-3/2002
- Divisa: EUR
- Custos indirectos: 3.00 %
- Gastos xerais: 13.00 %
- Beneficio industrial: 6.00 %
- IVE: 16.00 %

## D Demolicións

### DI Instalacións

#### DIE Eléctricas

**DIE103** m Desmontaxe con recuperación do material de tubo protector ríxido fixado superficialmente en paramento interior xunto co cableado eléctrico aloxado no seu interior, con medios manuais.
Desmontaxe de tubo protector ríxido fixado superficialmente en paramento interior xunto co cableado eléctrico aloxado no seu interior, con medios manuais e recuperación do material para a súa posterior ubicación noutro emprazamento, sendo a orde de execución do proceso inverso ó da súa instalación. Ata p/p de desmontaxe de mecanismos e accesorios, limpeza, provisión, retirada e carga manual do material desmontado e dos restos de obra producidos durante os traballos, sobre camión ou contedor.
Inclúe: Desmontaxe manual dos elementos. Provisión dos materiais a reutilizar. Retirada e acopio de entullos. Limpeza dos restos de obra. Carga do material desmontado e os restos de obra sobre camión ou contedor.
Criterio de medición de proxecto: Lonxitude medida segundo documentación gráfica de Proxecto.
Criterio de medición de obra: Medirase a lonxitude realmente desmontada segundo especificacións do Proxecto.

| Código | Ud | Descrición | Rendemento | Prezo | Importe |
|---|---|---|---|---|---|
| mo001 | h | Oficial 1ª electricista. (man de obra) | 0.032 | 15.78 | 0.50 |
| mo093 | h | Axudante electricista. (man de obra) | 0.032 | 14.62 | 0.47 |
| % | % | Costes directos complementarios | 2 % | 0.97 | 0.02 |
|  |  | Custos directos |  |  | 0.99 |
