# Desmontaxe de grupo electrógeno, de 1385 kVA de potencia máxima, con medios manuais y carga manual

- Propiedade do arquivo: CYPE INGENIEROS, S.A.
- Formato: FIEBDC-3/2002
- Divisa: EUR
- Custos indirectos: 3.00 %
- Gastos xerais: 13.00 %
- Beneficio industrial: 6.00 %
- IVE: 16.00 %

## D Demolicións

### DI Instalacións

#### DIE Eléctricas

**DIE125** Ude Desmontaxe de grupo electrógeno, de 1385 kVA de potencia máxima, con medios manuais y carga manual.
Desmontaje de grupo electrógeno, de 1385 kVA de potencia máxima, con medios manuais y carga manual. Incluso desconexión de las redes de servicio, limpieza, acopio, retirada y carga manual sobre camión o contenedor.
Inclúe: Desmontaje manual de la unidad y de sus accesorios. Retirada e acopio do material desmontado. Limpeza dos restos de obra. Carga manual do material desmontado e os restos de obra sobre camión ou contedor.
Criterio de medición de proxecto: Número de unidades previstas, segundo documentación gráfica de Proxecto.
Criterio de medición de obra: Medirase o número de unidades realmente desmontadas segundo especificacións do Proxecto.

| Código | Ud | Descrición | Rendemento | Prezo | Importe |
|---|---|---|---|---|---|
| mq04cag010a | h | Camión con guindastre de ata 6 t. (maquinaria) | 5.448 | 49.45 | 269.40 |
| mo001 | h | Oficial 1ª electricista. (man de obra) | 10.336 | 15.78 | 163.10 |
| mo093 | h | Axudante electricista. (man de obra) | 10.336 | 14.62 | 151.11 |
| % | % | Costes directos complementarios | 2 % | 583.61 | 11.67 |
|  |  | Custos directos |  |  | 595.28 |
