# Arranque puntual de tubos e accesorios de aceiro galvanizado de máis de 2" de diámetro

- Propiedade do arquivo: CYPE INGENIEROS, S.A.
- Formato: FIEBDC-3/2002
- Divisa: EUR
- Custos indirectos: 3.00 %
- Gastos xerais: 13.00 %
- Beneficio industrial: 6.00 %
- IVE: 16.00 %

## D Demolicións

### DI Instalacións

#### DIF Fontanería

**DIF010** m Arranque puntual de tubos e accesorios de aceiro galvanizado de máis de 2" de diámetro, en instalación superficial de distribución de auga, con medios manuais, e carga manual de cascallos sobre camión ou contedor.
Arranque puntual de tubos e accesorios de aceiro galvanizado de máis de 2" de diámetro, en instalación superficial de distribución de auga, con medios manuais, sen deteriorar os elementos construtivos ós que están suxeitos. Ata p/p de limpeza, provisión, retirada e carga manual de cascallos sobre camión ou contedor.
Inclúe: Arrinque dos elementos. Obturación das conducións conectadas ó elemento. Retirada e provisión do material arrancado. Limpeza dos restos de obra. Carga manual do material arrancado e os restos de obra sobre camión ou contedor.
Criterio de medición de proxecto: Lonxitude medida segundo documentación gráfica de Proxecto.
Criterio de medición de obra: Medirase a lonxitude realmente desmontada segundo especificacións do Proxecto.

| Código | Ud | Descrición | Rendemento | Prezo | Importe |
|---|---|---|---|---|---|
| mo006 | h | Oficial 1ª fontaneiro. (man de obra) | 0.133 | 15.78 | 2.10 |
| mo098 | h | Axudante fontaneiro. (man de obra) | 0.133 | 14.62 | 1.94 |
| % | % | Costes directos complementarios | 2 % | 4.04 | 0.08 |
|  |  | Custos directos |  |  | 4.12 |
