# Desmontaxe de luminaria exterior empotrada en teito, con medios manuais e carga manual do material desmontado sobre camión ou contedor

- Propiedade do arquivo: CYPE INGENIEROS, S.A.
- Formato: FIEBDC-3/2002
- Divisa: EUR
- Custos indirectos: 3.00 %
- Gastos xerais: 13.00 %
- Beneficio industrial: 6.00 %
- IVE: 16.00 %

## D Demolicións

### DI Instalacións

#### DII Iluminación

**DII010** Ude Desmontaxe de luminaria exterior empotrada en teito, con medios manuais e carga manual do material desmontado sobre camión ou contedor.
Desmontaxe de luminaria exterior situada a menos de 3 m de altura, empotrada en teito con medios manuais, sen deteriorar os elementos construtivos ós que poida estar suxeita. Ata p/p de limpeza, provisión, retirada e carga manual de cascallos sobre camión ou contedor.
Inclúe: Desmontaxe dos elementos con medios manuais. Retirada e acopio do material desmontado. Limpeza dos restos de obra. Carga do material desmontado e restos de obra sobre camión ou contedor.
Criterio de medición de proxecto: Número de unidades previstas, segundo documentación gráfica de Proxecto.
Criterio de medición de obra: Medirase o número de unidades realmente desmontadas segundo especificacións do Proxecto.

| Código | Ud | Descrición | Rendemento | Prezo | Importe |
|---|---|---|---|---|---|
| mo001 | h | Oficial 1ª electricista. (man de obra) | 0.106 | 15.78 | 1.67 |
| mo093 | h | Axudante electricista. (man de obra) | 0.106 | 14.62 | 1.55 |
| % | % | Costes directos complementarios | 2 % | 3.22 | 0.06 |
|  |  | Custos directos |  |  | 3.28 |
