# Demolición de colector soterrado de formigón, de 300 mm de diámetro máximo, con medios manuais, e carga manual de cascallos sobre camión ou contedor

- Propiedade do arquivo: CYPE INGENIEROS, S.A.
- Formato: FIEBDC-3/2002
- Divisa: EUR
- Custos indirectos: 3.00 %
- Gastos xerais: 13.00 %
- Beneficio industrial: 6.00 %
- IVE: 16.00 %

## D Demolicións

### DI Instalacións

#### DIS Salubridade

**DIS010** m Demolición de colector soterrado de formigón, de 300 mm de diámetro máximo, con medios manuais, e carga manual de cascallos sobre camión ou contedor.
Demolición de colector soterrado de formigón, de 300 mm de diámetro máximo, con medios manuais. Ata p/p de limpeza, provisión, retirada e carga manual de cascallos sobre camión ou contedor.
Inclúe: Demolición manual do elemento. Obturación das conducións conectadas ó elemento. Fragmentación dos entullos en pezas manexables. Retirada e acopio de entullos. Carga de entullos sobre camión ou contedor.
Criterio de medición de proxecto: Lonxitude medida en proxección horizontal, segundo documentación gráfica de Proxecto.
Criterio de medición de obra: Medirase, en proxección horizontal, a lonxitude realmente demolida segundo especificacións do Proxecto.

| Código | Ud | Descrición | Rendemento | Prezo | Importe |
|---|---|---|---|---|---|
| mo104 | h | Peón ordinario construcción. (man de obra) | 0.517 | 13.97 | 7.22 |
| % | % | Costes directos complementarios | 2 % | 7.22 | 0.14 |
|  |  | Custos directos |  |  | 7.36 |
