# Demolición de arqueta de obra de fábrica

- Propiedade do arquivo: CYPE INGENIEROS, S.A.
- Formato: FIEBDC-3/2002
- Divisa: EUR
- Custos indirectos: 3.00 %
- Gastos xerais: 13.00 %
- Beneficio industrial: 6.00 %
- IVE: 16.00 %

## D Demolicións

### DI Instalacións

#### DIS Salubridade

**DIS020** Ude Demolición de arqueta de obra de fábrica, de máis de 500 l de capacidade, con medios manuais e con recuperación de tapas, grellas ou elementos análogos, e carga manual de cascallos sobre camión ou contedor.
Demolición de arqueta de obra de fábrica, de máis de 500 l de capacidade, con medios manuais, sen deteriorar as conducións que conecten coa arqueta. Ata p/p de recuperación de tapas, grellas ou elementos análogos, limpeza, provisión, retirada e carga manual de cascallos sobre camión ou contedor.
Inclúe: Recuperación de tapas, grellas ou elementos análogos. Demolición manual da arqueta. Obturación das conducións conectadas ó elemento. Provisión dos materiais a reutilizar. Fragmentación dos entullos en pezas manexables. Retirada e acopio de entullos. Carga de entullos sobre camión ou contedor.
Criterio de medición de proxecto: Número de unidades previstas, segundo documentación gráfica de Proxecto.
Criterio de medición de obra: Medirase o número de unidades realmente demolidas segundo especificacións do Proxecto.

| Código | Ud | Descrición | Rendemento | Prezo | Importe |
|---|---|---|---|---|---|
| mo104 | h | Peón ordinario construcción. (man de obra) | 4.522 | 13.97 | 63.17 |
| % | % | Costes directos complementarios | 2 % | 63.17 | 1.26 |
|  |  | Custos directos |  |  | 64.43 |
