# Arranque de canle de PVC, de 250 mm de desenvolvemento máximo, con medios manuais, e carga manual de cascallos sobre camión ou contedor

- Propiedade do arquivo: CYPE INGENIEROS, S.A.
- Formato: FIEBDC-3/2002
- Divisa: EUR
- Custos indirectos: 3.00 %
- Gastos xerais: 13.00 %
- Beneficio industrial: 6.00 %
- IVE: 16.00 %

## D Demolicións

### DI Instalacións

#### DIS Salubridade

**DIS040** m Arranque de canle de PVC, de 250 mm de desenvolvemento máximo, con medios manuais, e carga manual de cascallos sobre camión ou contedor.
Arranque de canle visto de PVC, de 250 mm de desenvolvemento máximo, con medios manuais. Ata p/p de desmontaxe do material de suxeción, accesorios e pezas especiais, limpeza, provisión, retirada e carga manual de cascallos sobre camión ou contedor.
Inclúe: Arrinque manual dos elementos. Obturación das conducións conectadas ó elemento. Fragmentación dos entullos en pezas manexables. Retirada e provisión do material arrancado. Carga do material arrancado e os restos de obra sobre camión ou contedor.
Criterio de medición de proxecto: Lonxitude medida en proxección horizontal, segundo documentación gráfica de Proxecto.
Criterio de medición de obra: Medirase, en proxección horizontal, a lonxitude realmente desmontada segundo especificacións do Proxecto.

| Código | Ud | Descrición | Rendemento | Prezo | Importe |
|---|---|---|---|---|---|
| mo104 | h | Peón ordinario construcción. (man de obra) | 0.258 | 13.97 | 3.60 |
| % | % | Costes directos complementarios | 2 % | 3.60 | 0.07 |
|  |  | Custos directos |  |  | 3.67 |
