# Desmontaxe de mampara separadora acristalada formada por paneis de aceiro, con medios manuais e carga manual de cascallos sobre camión ou contenedor

- Propiedade do arquivo: CYPE INGENIEROS, S.A.
- Formato: FIEBDC-3/2002
- Divisa: EUR
- Custos indirectos: 3.00 %
- Gastos xerais: 13.00 %
- Beneficio industrial: 6.00 %
- IVE: 16.00 %

## D Demolicións

### DP Particións e extradorsos

#### DPM Mamparas

**DPM010** m² Desmontaxe de mampara separadora acristalada formada por paneis de aceiro, con medios manuais e carga manual de cascallos sobre camión ou contenedor.
Desmontaxe de biombo separador acristalada formada por paneis de aceiro, con medios manuais, sen deteriorar os elementos construtivos ós que lle suxeita. Ata p/p de retirada previa das instalacións eléctricas e acristalamento existentes, estrutura soporte, cercos, rodapés e demais compoñentes; limpeza, provisión, retirada e carga manual de cascallos sobre camión ou colector.
Inclúe: Desmontaxe da instalación eléctrica e do vidro. Desmontaxe dos paneis. Retirada e acopio do material desmontado. Limpeza dos restos de obra. Carga do material desmontado sobre camión ou contedor.
Criterio de medición de proxecto: Superficie medida segundo documentación gráfica de Proxecto.
Criterio de medición de obra: Medirase a superficie realmente desmontada segundo especificacións do Proxecto.

| Código | Ud | Descrición | Rendemento | Prezo | Importe |
|---|---|---|---|---|---|
| mo009 | h | Oficial 1ª montador. (man de obra) | 0.218 | 15.78 | 3.44 |
| mo075 | h | Axudante montador. (man de obra) | 0.218 | 14.65 | 3.19 |
| mo101 | h | Axudante cristaleiro. (man de obra) | 0.106 | 14.85 | 1.57 |
| % | % | Costes directos complementarios | 2 % | 8.20 | 0.16 |
|  |  | Custos directos |  |  | 8.36 |
