# Desmontaxe con recuperación do material de mampara separadora acristalada formada por paneis de madeira, con medios manuais

- Propiedade do arquivo: CYPE INGENIEROS, S.A.
- Formato: FIEBDC-3/2002
- Divisa: EUR
- Custos indirectos: 3.00 %
- Gastos xerais: 13.00 %
- Beneficio industrial: 6.00 %
- IVE: 16.00 %

## D Demolicións

### DP Particións e extradorsos

#### DPM Mamparas

**DPM010** m² Desmontaxe con recuperación do material de mampara separadora acristalada formada por paneis de madeira, con medios manuais.
Desmontaxe de biombo separador acristalada formada por paneis de madeira, con medios manuais e recuperación do material para a súa posterior ubicación noutro emprazamento, sen deteriorar os elementos construtivos ós que lle suxeita. Ata p/p de retirada previa das instalacións eléctricas e acristalamento existentes, estrutura soporte, cercos, rodapés e demais compoñentes; limpeza, provisión, retirada e carga manual do material desmontado e dos restos de obra producidos durante os traballos, sobre camión ou colector.
Inclúe: Desmontaxe da instalación eléctrica e do vidro. Desmontaxe dos paneis. Provisión dos materiais a reutilizar. Limpeza dos restos de obra. Carga do material desmontado sobre camión ou contedor.
Criterio de medición de proxecto: Superficie medida segundo documentación gráfica de Proxecto.
Criterio de medición de obra: Medirase a superficie realmente desmontada segundo especificacións do Proxecto.

| Código | Ud | Descrición | Rendemento | Prezo | Importe |
|---|---|---|---|---|---|
| mo009 | h | Oficial 1ª montador. (man de obra) | 0.529 | 15.78 | 8.35 |
| mo075 | h | Axudante montador. (man de obra) | 0.529 | 14.65 | 7.75 |
| mo101 | h | Axudante cristaleiro. (man de obra) | 0.137 | 14.85 | 2.03 |
| % | % | Costes directos complementarios | 2 % | 18.13 | 0.36 |
|  |  | Custos directos |  |  | 18.49 |
