# Desmontaxe de placas de pedra natural suxeitas con ancoraxe mecánico de perfís metálicos vistos en "T" ó paramento de fachada

- Propiedade do arquivo: CYPE INGENIEROS, S.A.
- Formato: FIEBDC-3/2002
- Divisa: EUR
- Custos indirectos: 3.00 %
- Gastos xerais: 13.00 %
- Beneficio industrial: 6.00 %
- IVE: 16.00 %

## D Demolicións

### DR Revestimentos

#### DRC Chapados

**DRC020** m² Desmontaxe de placas de pedra natural suxeitas con ancoraxe mecánico de perfís metálicos vistos en "T" ó paramento de fachada, con medios manuais e carga manual do material desmontado sobre camión ou contedor.
Desmontaxe de placas de pedra natural suxeitas con ancoraxe mecánico de perfís metálicos vistos en "T" ó paramento de fachada, con medios manuais, sen afectar á estabilidade do sistema de ancoraxe. Ata p/p de limpeza, provisión, retirada e carga manual de cascallos sobre camión ou contedor.
Inclúe: Desmontaxe das placas. Retirada e acopio do material desmontado. Limpeza dos restos de obra. Carga do material desmontado e restos de obra sobre camión ou contedor.
Criterio de medición de proxecto: Superficie medida segundo documentación gráfica de Proxecto.
Criterio de medición de obra: Medirase a superficie realmente desmontada segundo especificacións do Proxecto.

| Código | Ud | Descrición | Rendemento | Prezo | Importe |
|---|---|---|---|---|---|
| mo009 | h | Oficial 1ª montador. (man de obra) | 0.372 | 15.78 | 5.87 |
| mo075 | h | Axudante montador. (man de obra) | 0.372 | 14.65 | 5.45 |
| % | % | Costes directos complementarios | 2 % | 11.32 | 0.23 |
|  |  | Custos directos |  |  | 11.55 |
