# Demolición dos chanzos de formigón e do seu revestimento de formigón prefabricado, con martelo pneumático compresor, e carga manual de cascallos sobre camión ou contenedor

- Propiedade do arquivo: CYPE INGENIEROS, S.A.
- Formato: FIEBDC-3/2002
- Divisa: EUR
- Custos indirectos: 3.00 %
- Gastos xerais: 13.00 %
- Beneficio industrial: 6.00 %
- IVE: 16.00 %

## D Demolicións

### DR Revestimentos

#### DRE Escaleiras

**DRE010** m Demolición dos chanzos de formigón e do seu revestimento de formigón prefabricado, con martelo pneumático compresor, e carga manual de cascallos sobre camión ou contenedor.
Demolición dos chanzos de formigón e do seu revestimento de formigón prefabricado, con martelo pneumático compresor, eliminándoo totalmente sen deteriorar a superficie da lousa de escaleira, que quedará ó descuberto. Ata p/p de limpeza, provisión, retirada e carga manual de cascallos sobre camión ou contedor.
Inclúe: Demolición dos chanzos e o seu revestimento. Retirada e acopio de entullos. Limpeza dos restos de obra. Carga de entullos sobre camión ou contedor.
Criterio de medición de proxecto: Lonxitude medida segundo documentación gráfica de Proxecto.
Criterio de medición de obra: Medirase a lonxitude realmente demolida segundo especificacións do Proxecto.

| Código | Ud | Descrición | Rendemento | Prezo | Importe |
|---|---|---|---|---|---|
| mq05mai030 | h | Martelo pneumático. (maquinaria) | 0.139 | 4.08 | 0.57 |
| mq05pdm110 | h | Compresor portátil diesel media presión 10 m³/min. (maquinaria) | 0.139 | 6.92 | 0.96 |
| mo103 | h | Peón especializado construcción. (man de obra) | 0.537 | 14.47 | 7.77 |
| % | % | Costes directos complementarios | 2 % | 9.30 | 0.19 |
|  |  | Custos directos |  |  | 9.49 |
