# Picado de revestimento de xeso aplicado sobre bóveda, con martelo eléctrico, e carga manual de cascallos sobre camión ou contenedor

- Propiedade do arquivo: CYPE INGENIEROS, S.A.
- Formato: FIEBDC-3/2002
- Divisa: EUR
- Custos indirectos: 3.00 %
- Gastos xerais: 13.00 %
- Beneficio industrial: 6.00 %
- IVE: 16.00 %

## D Demolicións

### DR Revestimentos

#### DRF Revestimentos continuos

**DRF020** m² Picado de revestimento de xeso aplicado sobre bóveda, con martelo eléctrico, e carga manual de cascallos sobre camión ou contenedor.
Picado de revestimento de xeso aplicado sobre bóveda, con martelo eléctrico, eliminándoo totalmente sn deteriorar a superficie soporte que quedará ó descuberto e preparada para o seu posterior revestimento. Ata p/p de limpeza, provisión, retirada e carga manual de cascallos sobre camión ou contedor.
Inclúe: Picado do revestimento con martelo eléctrico. Retirada e acopio de entullos. Limpeza dos restos de obra. Carga de entullos sobre camión ou contedor.
Criterio de medición de proxecto: Superficie medida segundo documentación gráfica de Proxecto.
Criterio de medición de obra: Medirase a superficie realmente demolida segundo especificacións do Proxecto.

| Código | Ud | Descrición | Rendemento | Prezo | Importe |
|---|---|---|---|---|---|
| mq05mai040 | h | Martelo eléctrico. (maquinaria) | 0.779 | 2.80 | 2.18 |
| mo104 | h | Peón ordinario construcción. (man de obra) | 0.837 | 13.97 | 11.69 |
| % | % | Costes directos complementarios | 2 % | 13.87 | 0.28 |
|  |  | Custos directos |  |  | 14.15 |
