# Levantado con recuperación do material de pavimento existente no interior do edificio

- Propiedade do arquivo: CYPE INGENIEROS, S.A.
- Formato: FIEBDC-3/2002
- Divisa: EUR
- Custos indirectos: 3.00 %
- Gastos xerais: 13.00 %
- Beneficio industrial: 6.00 %
- IVE: 16.00 %

## D Demolicións

### DR Revestimentos

#### DRS Solos e pavimentos

**DRS040** m² Levantado con recuperación do material de pavimento existente no interior do edificio, de entarimado tradicional de táboas de madeira maciza, colocadas sobre rastreis de madeira dispostos, con medios manuais.
Levantado de pavimento existente no interior do edificio, de entarimado tradicional de táboas de madeira maciza, colocadas sobre rastreis de madeira dispostos, con medios manuais e recuperación do material para a súa posterior reutilización, sen incluír a demolición da base soporte ni deteriorar os elementos construtivos contiguos. Ata p/p de limpeza, provisión, retirada e carga manual do material desmontado e dos restos de obra producidos durante os traballos, sobre camión ou contedor.
Inclúe: Levantado dos elementos. Provisión dos materiais a reutilizar. Retirada e acopio de entullos. Limpeza dos restos de obra. Carga do material levantado e os restos de obra sobre camión ou contedor.
Criterio de medición de proxecto: Superficie medida segundo documentación gráfica de Proxecto.
Criterio de medición de obra: Medirase a superficie realmente desmontada segundo especificacións do Proxecto.

| Código | Ud | Descrición | Rendemento | Prezo | Importe |
|---|---|---|---|---|---|
| mo103 | h | Peón especializado construcción. (man de obra) | 0.332 | 14.47 | 4.80 |
| mo104 | h | Peón ordinario construcción. (man de obra) | 0.465 | 13.97 | 6.50 |
| % | % | Costes directos complementarios | 2 % | 11.30 | 0.23 |
|  |  | Custos directos |  |  | 11.53 |
