# Demolición de base para pavimento de soleira seca existente no interior do edificio, con martelo pneumático compresor, e carga manual de cascallos sobre camión ou contenedor

- Propiedade do arquivo: CYPE INGENIEROS, S.A.
- Formato: FIEBDC-3/2002
- Divisa: EUR
- Custos indirectos: 3.00 %
- Gastos xerais: 13.00 %
- Beneficio industrial: 6.00 %
- IVE: 16.00 %

## D Demolicións

### DR Revestimentos

#### DRS Solos e pavimentos

**DRS080** m² Demolición de base para pavimento de soleira seca existente no interior do edificio, con martelo pneumático compresor, e carga manual de cascallos sobre camión ou contenedor.
Demolición de base para pavimento de soleira seca existente no interior do edificio, con martelo pneumático compresor, sen deteriorar os elementos construtivos contiguos. Ata p/p de limpeza, provisión, retirada e carga manual de cascallos sobre camión ou contedor.
Inclúe: Demolición dos elementos. Retirada e acopio de entullos. Limpeza dos restos de obra. Carga de entullos sobre camión ou contedor.
Criterio de medición de proxecto: Superficie medida segundo documentación gráfica de Proxecto.
Criterio de medición de obra: Medirase a superficie realmente demolida segundo especificacións do Proxecto.

| Código | Ud | Descrición | Rendemento | Prezo | Importe |
|---|---|---|---|---|---|
| mq05mai030 | h | Martelo pneumático. (maquinaria) | 0.114 | 4.08 | 0.47 |
| mq05pdm010a | h | Compresor portátil eléctrico 2 m³/min de caudal. (maquinaria) | 0.057 | 3.81 | 0.22 |
| mo103 | h | Peón especializado construcción. (man de obra) | 0.111 | 14.47 | 1.61 |
| mo104 | h | Peón ordinario construcción. (man de obra) | 0.180 | 13.97 | 2.51 |
| % | % | Costes directos complementarios | 2 % | 4.81 | 0.10 |
|  |  | Custos directos |  |  | 4.91 |
