# Desmontaxe de vertedoiro de gres de 2 cubetas, billería e accesorios, con medios manuais, provisión e posterior reposición

- Propiedade do arquivo: CYPE INGENIEROS, S.A.
- Formato: FIEBDC-3/2002
- Divisa: EUR
- Custos indirectos: 3.00 %
- Gastos xerais: 13.00 %
- Beneficio industrial: 6.00 %
- IVE: 16.00 %

## D Demolicións

### DS Equipamento

#### DSC Cociñas

**DSC010** Ude Desmontaxe de vertedoiro de gres de 2 cubetas, billería e accesorios, con medios manuais, provisión e posterior reposición.
Desmontaxe de vertedoiro de gres de 2 cubetas, grifería e accesorios, con medios manuais, previa desconexión das redes de auga e evacuación, con recuperación do material para a súa posterior montaxe no mesmo emprazamento, sendo a orde de execución do proceso inverso ó da súa instalación, sen afectar á estabilidade dos elementos construtivos aos que poida estar suxeito. Incluso p/p de provisión e protección do material desmontado en obra ata a súa posterior montaxe, desconexión e conexión ás redes de auga e evacuación existentes, fixación do aparato e selado con silicona, limpeza, retirada e carga manual de cascallos sobre camión ou contedor. Totalmente instalado, conexionado, probado e en funcionamento.
Inclúe: Desmontaxe manual do elemento e accesorios. Provisión e protección en obra do material que se vaia a voltar montar. Colocación dos elementos de fixación. Nivelación, apromado e colocación do aparato. Conexión á rede de evacuación. Montaxe da grifería. Conexión ás redes de auga fría e quente. Montaxe do elemento e accesorios. Retirada e acopio de entullos. Limpeza dos restos de obra. Carga de entullos sobre camión ou contedor. Selado de xuntas.
Criterio de medición de proxecto: Número de unidades previstas, segundo documentación gráfica de Proxecto.
Criterio de medición de obra: Medirase o número de unidades realmente desmontadas e repostas segundo especificacións do Proxecto.

| Código | Ud | Descrición | Rendemento | Prezo | Importe |
|---|---|---|---|---|---|
| mt30www010 | Ude | Material auxiliar para instalación de aparato sanitario. (material) | 1.000 | 1.05 | 1.05 |
| mo006 | h | Oficial 1ª fontaneiro. (man de obra) | 0.913 | 15.78 | 14.41 |
| mo098 | h | Axudante fontaneiro. (man de obra) | 0.701 | 14.62 | 10.25 |
| % | % | Costes directos complementarios | 2 % | 25.71 | 0.51 |
|  |  | Custos directos |  |  | 26.22 |
