# Desmontaxe de cimeira de cuarzo sintético, con medios manuais e carga manual do material desmontado sobre camión ou contedor

- Propiedade do arquivo: CYPE INGENIEROS, S.A.
- Formato: FIEBDC-3/2002
- Divisa: EUR
- Custos indirectos: 3.00 %
- Gastos xerais: 13.00 %
- Beneficio industrial: 6.00 %
- IVE: 16.00 %

## D Demolicións

### DS Equipamento

#### DSC Cociñas

**DSC030** m Desmontaxe de cimeira de cuarzo sintético, con medios manuais e carga manual do material desmontado sobre camión ou contedor.
Desmontaxe de cimeira de cuarzo sintético, con medios manuais, sen afectar á estabilidade dos elementos construtivos ós que poida estar suxeita. Ata p/p de limpeza, provisisón, retirada e carga manual de cascallos sobre camión ou contedor.
Inclúe: Desmontaxe manual da encimeira. Fragmentación dos entullos en pezas manexables. Retirada e acopio do material desmontado. Limpeza dos restos de obra. Carga do material desmontado e os restos de obra sobre camión ou contedor.
Criterio de medición de proxecto: Lonxitude medida segundo documentación gráfica de Proxecto.
Criterio de medición de obra: Medirase a lonxitude realmente desmontada segundo especificacións do Proxecto.

| Código | Ud | Descrición | Rendemento | Prezo | Importe |
|---|---|---|---|---|---|
| mo104 | h | Peón ordinario construcción. (man de obra) | 1.323 | 13.97 | 18.48 |
| % | % | Costes directos complementarios | 2 % | 18.48 | 0.37 |
|  |  | Custos directos |  |  | 18.85 |
