# Desmontaxe con recuperación do material de cimeira de cuarzo sintético, con medios manuais

- Propiedade do arquivo: CYPE INGENIEROS, S.A.
- Formato: FIEBDC-3/2002
- Divisa: EUR
- Custos indirectos: 3.00 %
- Gastos xerais: 13.00 %
- Beneficio industrial: 6.00 %
- IVE: 16.00 %

## D Demolicións

### DS Equipamento

#### DSC Cociñas

**DSC030** m Desmontaxe con recuperación do material de cimeira de cuarzo sintético, con medios manuais.
Desmontaxe de cimeira de cuarzo sintético, con medios manuais e recuperación do material para a súa posterior ubicación noutro emprazamento, sen afectar á estabilidade dos elementos construtivos ós que poida estar suxeita. Ata p/p de limpeza, provisisón, retirada e carga manual do material desmontado e dos restos de obra producidos durante os traballos, sobre camión ou contedor.
Inclúe: Desmontaxe manual da encimeira. Provisión dos materiais a reutilizar. Retirada e acopio de entullos. Limpeza dos restos de obra. Carga do material desmontado e os restos de obra sobre camión ou contedor.
Criterio de medición de proxecto: Lonxitude medida segundo documentación gráfica de Proxecto.
Criterio de medición de obra: Medirase a lonxitude realmente desmontada segundo especificacións do Proxecto.

| Código | Ud | Descrición | Rendemento | Prezo | Importe |
|---|---|---|---|---|---|
| mo009 | h | Oficial 1ª montador. (man de obra) | 1.323 | 15.78 | 20.88 |
| mo075 | h | Axudante montador. (man de obra) | 1.323 | 14.65 | 19.38 |
| % | % | Costes directos complementarios | 2 % | 40.26 | 0.81 |
|  |  | Custos directos |  |  | 41.07 |
