# Desmontaxe de billería de bidé, con medios manuais, provisión do material desmontado e posterior montaxe

- Propiedade do arquivo: CYPE INGENIEROS, S.A.
- Formato: FIEBDC-3/2002
- Divisa: EUR
- Custos indirectos: 3.00 %
- Gastos xerais: 13.00 %
- Beneficio industrial: 6.00 %
- IVE: 16.00 %

## D Demolicións

### DS Equipamento

#### DSM Baños

**DSM015** Ude Desmontaxe de billería de bidé, con medios manuais, provisión do material desmontado e posterior montaxe.
Desmontaxe de billería de bidé, con medios manuais, previa desconexión da rede de auga, con recuperación do material para a súa posterior montaxe no mesmo emprazamento, sendo a orde de execución do proceso inverso ó da súa instalación. Ata p/p de provisión e protección do material desmontado en obra ata a súa posterior montaxe, limpeza, retirada e carga manual de restos de obra sobre camión ou contedor. Totalmente instalada, conexionada, probada e en funcionamento.
Inclúe: Desmontaxe manual dos elementos. Provisión e protección en obra do material que se vaia a voltar montar. Colocación dos elementos de fixación. Montaxe da grifería. Conexión ás redes de auga fría e quente. Montaxe de accesorios e complementos. Retirada e acopio de entullos. Limpeza dos restos de obra. Carga de entullos sobre camión ou contedor.
Criterio de medición de proxecto: Número de unidades previstas, segundo documentación gráfica de Proxecto.
Criterio de medición de obra: Medirase o número de unidades realmente desmontadas e repostas segundo especificacións do Proxecto.

| Código | Ud | Descrición | Rendemento | Prezo | Importe |
|---|---|---|---|---|---|
| mo006 | h | Oficial 1ª fontaneiro. (man de obra) | 1.190 | 15.78 | 18.78 |
| % | % | Costes directos complementarios | 2 % | 18.78 | 0.38 |
|  |  | Custos directos |  |  | 19.16 |
