# Forxado metálico

- Propiedade do arquivo: CYPE INGENIEROS, S.A.
- Formato: FIEBDC-3/2002
- Divisa: EUR
- Custos indirectos: 3.00 %
- Gastos xerais: 13.00 %
- Beneficio industrial: 6.00 %
- IVE: 16.00 %

## E Estructuras

### EA Aceiro

#### EAF Forxados

**EAF010** m² Forxado metálico, canto 25 = 20+5 cm, formigón HA-25/B/20/IIa fabricado en central, e verquido con cubilote, volumen 0,08 m³/m²; aceiro UNE-EN 10080 B 500 S, contía 1,8 kg/m³; vigueta metálica IPE 100, S275JR; bovedilla cerámica, 60x25x20 cm malla electrosoldada ME 20x20 Ø 5-5 B 500 T 6x2,20 UNE-EN 10080, en capa de compresión.
Formación de forxado metálico, canto 25 = 20+5 cm, composto de: viguetas de aceiro laminado en quente UNE-EN 10025 S275JR, en perfís simples, IPE 100, traballado e montado en taller, con preparación de superficies en grao SA21/2 segundo UNE-EN ISO 8501-1 e aplicación posterior de dúas mans de imprimación cunha espesura mínima de película seca de 30 micras por man; bovedilla cerámica, 60x25x20 cm, incluso p/p de pezas especiais; capa de compresión de formigón armado de 5 cm de espesura, realizada con formigón HA-25/B/20/IIa fabricado en central, e verquido con cubilote, volume de formigón 0,08 m³/m², aceiro UNE-EN 10080 B 500 S en zona de reforzo de negativos, contía 1,8 kg/m³, e malla electrosoldada ME 20x20 Ø 5-5 B 500 T 6x2,20 UNE-EN 10080, como armadura de reparto. Incluso montaje y desmontaje del sistema de encofrado e p/p de preparación de bordos, soldaduras, cortes, pezas especiais, despuntes e reparación en obra de cantos retoques e/ou daños orixínense por razóns de transporte, manipulación ou montaxe, co mesmo grao de preparación de superficies e imprimación.
Inclúe: Todas. Replanteo del sistema de encofrado. Montaje do sistema de encofrado. Replanteo da xeometría da pranta. Presentación das viguetas. Ejecución das unións. Colocación de bovedillas. Colocación das armaduras con separadores homologados. Vertido e compactación do formigón. Regleado e nivelación da capa de compresión. Curado do formigón. Desmontaje del sistema de encofrado. Reparación de defectos superficiais.
Criterio de medición de proxecto: Superficie medida en verdadeira magnitude dende as caras exteriores dos zunchos do perímetro, segundo documentación gráfica de Proxecto, deducindo os ocos de superficie maior de 6 m².
Criterio de medición de obra: Medirase, en verdadeira magnitude, dende as caras exteriores dos zunchos do perímetro, a superficie realmente executada segundo especificacións do Proxecto, deducindo os ocos de superficie maior de 6 m².

| Código | Ud | Descrición | Rendemento | Prezo | Importe |
|---|---|---|---|---|---|
| mt08evm010 | m² | Sistema de encofrado parcial de madera, recuperable, para ejecución de macizados de apoyos en forjados de viguetas metálicas y bovedillas, debidamente apuntalado, amortizable en 50 usos, ata 4,5 m de altura. (material) | 0.100 | 25.00 | 2.50 |
| mt07bce010d | Ude | Bovedilla cerámica, 60x25x20 cm, incluso p/p de pezas especiais, segundo UNE-EN 15037-3. (material) | 6.000 | 1.10 | 6.60 |
| mt07ala010h | kg | Aceiro laminado UNE-EN 10025 S275JR, en perfís laminados en quente, pezas simples, para aplicacións estructurais. (material) | 13.365 | 0.99 | 13.23 |
| mt27pfi010 | l | Imprimación de secado rápido, formulada con resinas alquídicas modificadas e fosfato de zinc. (material) | 0.127 | 4.80 | 0.61 |
| mt07aco010c | kg | Aceiro en barras corrugadas, UNE-EN 10080 B 500 S, elaborado en taller e colocado en obra, diámetros varios. (material) | 1.800 | 1.00 | 1.80 |
| mt07ame010d | m² | Malla electrosoldada ME 20x20 Ø 5-5 B 500 T 6x2,20 UNE-EN 10080. (material) | 1.100 | 1.53 | 1.68 |
| mt10haf010nea | m³ | Formigón HA-25/B/20/IIa, fabricado en central. (material) | 0.080 | 74.27 | 5.94 |
| mq08sol010 | h | Equipo de oxicorte, con acetileno coma combustible e osíxeno coma comburente. (maquinaria) | 0.014 | 7.37 | 0.10 |
| mq08sol020 | h | Equipo e elementos auxiliares para soldaxe eléctrica. (maquinaria) | 0.021 | 3.10 | 0.07 |
| op00lla010 |  | Llave de impacto. | 1.000 | 0.00 | 0.00 |
| op00cor020 |  | Cortadora manual de metal, de disco. | 1.000 | 0.00 | 0.00 |
| au00auh010 |  | Cubilote. | 1.000 | 0.00 | 0.00 |
| au00auh040 |  | Vibrador de formigón, eléctrico. | 1.000 | 0.00 | 0.00 |
| mo042 | h | Oficial 1ª montador de estructura metálica. (man de obra) | 0.301 | 15.28 | 4.60 |
| mo085 | h | Axudante montador de estructura metálica. (man de obra) | 0.301 | 14.65 | 4.41 |
| mo040 | h | Oficial 1ª estructurista. (man de obra) | 0.224 | 15.28 | 3.42 |
| mo083 | h | Axudante estructurista. (man de obra) | 0.224 | 14.65 | 3.28 |
| % | % | Costes directos complementarios | 2 % | 48.24 | 0.96 |
|  |  | Custos directos |  |  | 49.20 |
