# Muro de cachotaría ordinaria a dúas caras vistas de pedra caliza, colocada en seco

- Propiedade do arquivo: CYPE INGENIEROS, S.A.
- Formato: FIEBDC-3/2002
- Divisa: EUR
- Custos indirectos: 3.00 %
- Gastos xerais: 13.00 %
- Beneficio industrial: 6.00 %
- IVE: 16.00 %

## E Estructuras

### EC Cantería

#### ECM Muros

**ECM010** m³ Muro de cachotaría ordinaria a dúas caras vistas de pedra caliza, colocada en seco.
Execución de muro de carga de cachotaría ordinaria a dúas caras vistas, fabricada con cachotes irregulares en basto, de pedra caliza, con as súas caras sen labrar, colocados en seco, en muros de espesura variable, ata 50 cm. Ata preparación de pedras, asento, xuntas de fábrica, elementos para asegurar a trabazón do muro na súa lonxitude, ángulos e esquinas.
Inclúe: Replanteo do muro. Colocación e aplomado de miras de referencia. Tendido de fíos entre miras. Limpeza e humectación do leito da primeira fiada. Colocación dos mampuestos e acuñado dos mesmos con ripios. Tanteo con regla e plomada, rectificando a súa posición mediante golpeo. Colocación de perpiaños de treito en treito e aforo do muro. Limpeza do paramento.
Criterio de medición de proxecto: Volumen medido segundo documentación gráfica de Proxecto, deducindo todos os ocos, sexa cal fose a súa superficie, ó non considerar a execución de dinteis, xambas, verteaugas, albardillas nin cornixas.
Criterio de medición de obra: Medirase o volumen realmente executado segundo especificacións do Proxecto, deducindo todos os ocos, sea cal fose a súa superficie, xa que non inclúe a execución de dinteis, xambas, verteaugass, albardillas nin cornisas.

| Código | Ud | Descrición | Rendemento | Prezo | Importe |
|---|---|---|---|---|---|
| mt06maa010b | m³ | Pedra caliza ordinaria para mampostería, formada por mampuestos de varias dimensións sen labra previa algunha, arranxados soamente con martelo. (material) | 1.300 | 23.71 | 30.82 |
| mo020 | h | Oficial 1ª colocador de piedra natural. (man de obra) | 5.392 | 15.28 | 82.39 |
| mo055 | h | Axudante colocador de piedra natural. (man de obra) | 5.392 | 14.65 | 78.99 |
| % | % | Costes directos complementarios | 2 % | 192.20 | 3.84 |
|  |  | Custos directos |  |  | 196.04 |
