# Muro de perpiaño realizado con sillarexos de pedra caliza con acabado apomazado na cara vista

- Propiedade do arquivo: CYPE INGENIEROS, S.A.
- Formato: FIEBDC-3/2002
- Divisa: EUR
- Custos indirectos: 3.00 %
- Gastos xerais: 13.00 %
- Beneficio industrial: 6.00 %
- IVE: 16.00 %

## E Estructuras

### EC Cantería

#### ECM Muros

**ECM020** m³ Muro de perpiaño realizado con sillarexos de pedra caliza con acabado apomazado na cara vista.
Execución de muro de carga de perpiaño realizado con sillarexos de pedra caliza con acabado apomazado na cara vista, coas caras labradas en taller, sentados uns sobre outros coa interposición de morteiro de cemento M-5 que sirva de cama, en muros de ata 50 cm de espesura. Incluso preparación, nivelado e apromado de pedras, formación de linteis, xambas, verteaugas e encontros, asento e rexuntado.
Inclúe: Replanteo dos muros a realizar. Colocación e aplomado de miras de referencia. Tendido de fíos entre miras. Limpeza e humectación do leito da primeira fiada. Extendido de morteiro e colocación de cuñas. Colocación de sillarexos. Tanteo con regla, nivel e plomada, rectificando a súa posición mediante golpeo. Recheo de xuntas verticais. Limpeza do paramento.
Criterio de medición de proxecto: Volumen medido segundo documentación gráfica de Proxecto, deducindo os ocos de superficie maior de 3 m².
Criterio de medición de obra: Medirase o volumen realmente executado segundo especificacións do Proxecto, deducindo os ocos de superficie maior de 3 m².

| Código | Ud | Descrición | Rendemento | Prezo | Importe |
|---|---|---|---|---|---|
| mt09mor010c | m³ | Morteiro de cemento CEM II/B-P 32,5 N tipo M-5, confecionado na obra con 250 kg/m³ de cemento e unha proporción en volume 1/6. (material) | 0.200 | 115.30 | 23.06 |
| mt08cem010b | kg | Cemento Portland CEM I 32,5 R, en sacos, segundo UNE-EN 197-1. (material) | 1.100 | 0.11 | 0.12 |
| mt06pil010b | m³ | Pedra caliza para sillería, realizada con sillarejos: pedras labradas en forma de paralelepípedo e dimensiones máximas aproximadas de 40x22x18 cm. (material) | 1.050 | 589.01 | 618.46 |
| mo020 | h | Oficial 1ª colocador de piedra natural. (man de obra) | 10.070 | 15.28 | 153.87 |
| mo055 | h | Axudante colocador de piedra natural. (man de obra) | 10.070 | 14.65 | 147.53 |
| % | % | Costes directos complementarios | 2 % | 943.04 | 18.86 |
|  |  | Custos directos |  |  | 961.90 |
