# Muro de carga, de 1/2 pé de espesor de fábrica, de ladrillo cerámico perforado para revestir, 25x12x7 cm, recibida con morteiro de cemento M-5, con armado horizontal "MURFOR" RND.4/Z 30 mm

- Propiedade do arquivo: CYPE INGENIEROS, S.A.
- Formato: FIEBDC-3/2002
- Divisa: EUR
- Custos indirectos: 3.00 %
- Gastos xerais: 13.00 %
- Beneficio industrial: 6.00 %
- IVE: 16.00 %

## E Estructuras

### EF Fábrica

#### EFM Muros

**EFM010** m² Muro de carga, de 1/2 pé de espesor de fábrica, de ladrillo cerámico perforado para revestir, 25x12x7 cm, recibida con morteiro de cemento M-5, con armado horizontal "MURFOR" RND.4/Z 30 mm.
Execución de muro de carga, de 1/2 pé de espesor de fábrica, de ladrillo cerámico perforado para revestir, 25x12x7 cm, recibida con morteiro de cemento M-5, con armado horizontal "MURFOR" RND.4/Z 30 mm, con parte proporcional de solapes e ganchos para dinteis e esquineras, disposta de acordo ós cálculos e recomendacións do manual "MURFOR". Ata p/p de formación de ocos (sen incluír os cargadeiros), linteis, xambas, enxarxes, mermas, roturas, execución de encontros, enlaces entre muros e forxados e elementos especiais.
Inclúe: Limpeza e preparación da superficie soporte. Replanteo. Colocación e aplomado de miras de referencia. Tendido de fíos entre miras. Colocación dos ladrillos por fiadas a nivel. Colocación de armaduras en tendeis. Realización de todos os traballos necesarios para a resolución de ocos. Enlace entre muros e forxados.
Criterio de medición de proxecto: Superficie medida segundo documentación gráfica de Proxecto, sen duplicar esquinas nin encontros, deducindo os ocos de superficie maior de 2 m².
Criterio de medición de obra: Medirase a superficie realmente executada segundo especificacións do Proxecto, deducindo os ocos de superficie maior de 2 m².

| Código | Ud | Descrición | Rendemento | Prezo | Importe |
|---|---|---|---|---|---|
| mt04lpa010a | Ude | Ladrillo cerámico perforado para revestir, 25x12x7 cm, segundo UNE-EN 771-1. (material) | 51.450 | 0.11 | 5.66 |
| mt07aaf010aa | Ude | Armadura "MURFOR" RND.4/Z, diámetro 4 mm, ancho 30 mm, galvanizada en quente, lonxitude 3,05 m, peso 0,869 kg e p/p de ganchos para dinteles e esquineras. Segundo UNE-EN 845-3. (material) | 1.377 | 3.25 | 4.48 |
| mt09mor010c | m³ | Morteiro de cemento CEM II/B-P 32,5 N tipo M-5, confecionado na obra con 250 kg/m³ de cemento e unha proporción en volume 1/6. (material) | 0.021 | 115.30 | 2.42 |
| op00ciz020 |  | Cizalla para acero en barras corrugadas. | 1.000 | 0.00 | 0.00 |
| op00ata010 |  | Atadora de ferralla. | 1.000 | 0.00 | 0.00 |
| mo019 | h | Oficial 1ª construcción en trabajos de albañilería. (man de obra) | 0.930 | 15.28 | 14.21 |
| mo073 | h | Axudante construcción en trabajos de albañilería. (man de obra) | 0.452 | 14.65 | 6.62 |
| % | % | Costes directos complementarios | 2 % | 33.39 | 0.67 |
|  |  | Custos directos |  |  | 34.06 |
