# Pilastra de fábrica de 1 pé x 1 pé, de ladrillo cerámico cara vista perforado hidrofugado, salmón, acabado liso, 24x11,5x5 cm, con xunta de 1 cm, recibida con morteiro de cemento M-7,5

- Propiedade do arquivo: CYPE INGENIEROS, S.A.
- Formato: FIEBDC-3/2002
- Divisa: EUR
- Custos indirectos: 3.00 %
- Gastos xerais: 13.00 %
- Beneficio industrial: 6.00 %
- IVE: 16.00 %

## E Estructuras

### EF Fábrica

#### EFP Pilastras

**EFP010** m Pilastra de fábrica de 1 pé x 1 pé, de ladrillo cerámico cara vista perforado hidrofugado, salmón, acabado liso, 24x11,5x5 cm, con xunta de 1 cm, recibida con morteiro de cemento M-7,5.
Execución de pilastra de fábrica de 1 pé x 1 pé, de ladrillo cerámico cara vista perforado hidrofugado, salmón, acabado liso, 24x11,5x5 cm, con xunta de 1 cm, recibida con morteiro de cemento M-7,5. Incluso p/p de enxarxes, mermas e roturas.
Inclúe: Limpeza e preparación da superficie de apoio. Replanteo dos eixos da pilastra e marcado do perímetro. Colocación e aplomado de miras de referencia. Tendido de fíos entre miras. Colocación de plomos fixos nas aristas. Colocación das pezas por fiadas a nivel. Repaso de xuntas e limpeza.
Criterio de medición de proxecto: Lonxitue medida a eixos, segundo documentación gráfica de Proxecto.
Criterio de medición de obra: Medirase, a eixos, a lonxitude realmente executada segundo especificacións do Proxecto.

| Código | Ud | Descrición | Rendemento | Prezo | Importe |
|---|---|---|---|---|---|
| mt09mor010d | m³ | Morteiro de cemento CEM II/B-P 32,5 N tipo M-7,5, confecionado na obra con 300 kg/m³ de cemento e unha proporción en volume 1/5. (material) | 0.013 | 122.30 | 1.59 |
| mt05cvh010f | Ude | Ladrillo cerámico cara vista perforado hidrofugado, salmón, acabado liso, 24x11,5x5 cm, segundo UNE-EN 771-1. (material) | 36.000 | 0.13 | 4.68 |
| mo019 | h | Oficial 1ª construcción en trabajos de albañilería. (man de obra) | 1.197 | 15.28 | 18.29 |
| mo073 | h | Axudante construcción en trabajos de albañilería. (man de obra) | 1.310 | 14.65 | 19.19 |
| % | % | Costes directos complementarios | 2 % | 43.75 | 0.88 |
|  |  | Custos directos |  |  | 44.63 |
