# Forxado sanitario de formigón armado de 20+4 cm de canto

- Propiedade do arquivo: CYPE INGENIEROS, S.A.
- Formato: FIEBDC-3/2002
- Divisa: EUR
- Custos indirectos: 3.00 %
- Gastos xerais: 13.00 %
- Beneficio industrial: 6.00 %
- IVE: 16.00 %

## E Estructuras

### EH Formigón armado

#### EHI Forxados sanitarios ventilados

**EHI010** m² Forxado sanitario de formigón armado de 20+4 cm de canto, sobre sistema de encofrado perdido con módulos de polipropileno reciclado, realizado con formigón HA-25/B/12/IIa fabricado en central, e verquido con cubilote, aceiro UNE-EN 10080 B 500 S, contía 3 kg/m², e malla electrosoldada ME 15x15 Ø 5-5 B 500 T 6x2,20 UNE-EN 10080 sobre separadores homologados, en capa de compresión de 4 cm de espesor.
Formación de forxado sanitario de formigón armado de 20+4 cm de canto, sobre sistema de encofrado perdido con módulos de polipropileno reciclado, realizado con formigón HA-25/B/12/IIa fabricado en central, e verquido con cubilote, aceiro UNE-EN 10080 B 500 S en zona de zunchos e vigas de cimentación, contía 3 kg/m², e malla electrosoldada ME 15x15 Ø 5-5 B 500 T 6x2,20 UNE-EN 10080 como armadura de reparto, colocada sobre separadores homologados, en capa de compresión de 4 cm de espesor; apoiado todo iso sobre base de formigón de limpeza (non incluída neste prezo). Incluso p/p de zunchos perimetrais de planta conformados con sistema de encofrado recuperable de taboleiros de madeira e realización de orificios para o paso de tubos de ventilación, canalizacións e tuberías das instalacións.
Inclúe: Replanteo de los módulos. Montaje del sistema de encofrado auxiliar. Colocación y montaje de los módulos. Realización dos orificios de paso. Colocación da armadura. Colocación dos elementos para paso de instalacións. Vertido e compactación do formigón. Regleado e nivelación da capa de compresión. Curado do formigón. Desmontaje del sistema de encofrado auxiliar. Reparación de defectos superficiais.
Criterio de medición de proxecto: Superficie medida dende as caras exteriores dos zunchos do perímetro, segundo documentación gráfica de Proxecto, deducindo os ocos de superficie maior de 6 m².
Criterio de medición de obra: Medirase, dende as caras exteriores dos zunchos do perímetro, a superficie realmente executada segundo especificacións do Proxecto, deducindo os ocos de superficie maior de 6 m². Considéranse incluidos todos os elementos integrante da estrutura sinalados nos planos e detalles do Proxecto.

| Código | Ud | Descrición | Rendemento | Prezo | Importe |
|---|---|---|---|---|---|
| mt07cid010aj | m² | Módulos de polipropileno reciclado, para soleras y forjados sanitarios ventilados, de 50x50x20 cm, para sistema de encofrado perdido. (material) | 1.050 | 9.64 | 10.12 |
| mt08efa010 | m² | Sistema de encofrado recuperable de tablóns de madeira para zunchos perimetrais. (material) | 0.100 | 1.24 | 0.12 |
| mt07aco010c | kg | Aceiro en barras corrugadas, UNE-EN 10080 B 500 S, elaborado en taller e colocado en obra, diámetros varios. (material) | 3.000 | 1.00 | 3.00 |
| mt07ame010b | m² | Malla electrosoldada ME 15x15 Ø 5-5 B 500 T 6x2,20 UNE-EN 10080. (material) | 1.100 | 1.98 | 2.18 |
| mt10haf010nba | m³ | Formigón HA-25/B/12/IIa, fabricado en central. (material) | 0.127 | 76.20 | 9.68 |
| mq06vib020 | h | Regla vibrante de 3 m. (maquinaria) | 0.113 | 4.67 | 0.53 |
| op00ciz020 |  | Cizalla para acero en barras corrugadas. | 1.000 | 0.00 | 0.00 |
| op00ata010 |  | Atadora de ferralla. | 1.000 | 0.00 | 0.00 |
| op00sie020 |  | Sierra de disco fijo, para mesa de trabajo. | 1.000 | 0.00 | 0.00 |
| op00sie010 |  | Sierra de calar. | 1.000 | 0.00 | 0.00 |
| op00amo010 |  | Amoladora o radial. | 1.000 | 0.00 | 0.00 |
| au00auh010 |  | Cubilote. | 1.000 | 0.00 | 0.00 |
| au00auh040 |  | Vibrador de formigón, eléctrico. | 1.000 | 0.00 | 0.00 |
| mo040 | h | Oficial 1ª estructurista. (man de obra) | 0.154 | 15.28 | 2.35 |
| mo083 | h | Axudante estructurista. (man de obra) | 0.154 | 14.65 | 2.26 |
| % | % | Costes directos complementarios | 2 % | 30.24 | 0.60 |
|  |  | Custos directos |  |  | 30.84 |
