# Pilar rectangular ou cadrado de formigón armado

- Propiedade do arquivo: CYPE INGENIEROS, S.A.
- Formato: FIEBDC-3/2002
- Divisa: EUR
- Custos indirectos: 3.00 %
- Gastos xerais: 13.00 %
- Beneficio industrial: 6.00 %
- IVE: 16.00 %

## E Estructuras

### EH Formigón armado

#### EHS Pilares

**EHS010** m³ Pilar rectangular ou cadrado de formigón armado, realizado con formigón HA-25/B/20/IIa fabricado en central, e verquido con cubilote, e aceiro UNE-EN 10080 B 500 S, contía 120 kg/m³; montaje y desmontaje del sistema de encofrado de chapas metálicas reutilizables, ata 3 m de altura libre e 30x30 cm de sección media.
Formación de pilar rectangular ou cadrado de formigón armado, de ata 3 m de altura libre e 30x30 cm de sección media, realizado con formigón HA-25/B/20/IIa fabricado en central, e verquido con cubilote, e aceiro UNE-EN 10080 B 500 S, cunha cuantía aproximada de 120 kg/m³. montaje y desmontaje del sistema de encofrado de chapas metálicas reutilizables. Ata p/p de separadores.
Inclúe: Replanteo. Colocación das armaduras con separadores homologados. Montaje do sistema de encofrado. Vertido e compactación do formigón. Desmontaje del sistema de encofrado. Curado do formigón. Reparación de defectos superficiais.
Criterio de medición de proxecto: Volumen medido segundo documentación gráfica de Proxecto.
Criterio de medición de obra: Medirase o volumen realmente executado segundo especificacións do Proxecto.

| Código | Ud | Descrición | Rendemento | Prezo | Importe |
|---|---|---|---|---|---|
| mt07aco020b | Ude | Separador homologado para pilares. (material) | 12.000 | 0.06 | 0.72 |
| mt07aco010c | kg | Aceiro en barras corrugadas, UNE-EN 10080 B 500 S, elaborado en taller e colocado en obra, diámetros varios. (material) | 120.000 | 1.00 | 120.00 |
| mt08eup010a | m² | Sistema de encofrado para pilares de formigón armado de sección rectangular ou cadrada, de ata 3 m de altura, composto de chapas metálicas reutilizables de 50x50 cm, incluso p/p de accesorios de montaxe. Amortizable en 50 usos. (material) | 22.222 | 10.50 | 233.33 |
| mt10haf010nea | m³ | Formigón HA-25/B/20/IIa, fabricado en central. (material) | 1.050 | 74.27 | 77.98 |
| op00ciz020 |  | Cizalla para acero en barras corrugadas. | 1.000 | 0.00 | 0.00 |
| op00ata010 |  | Atadora de ferralla. | 1.000 | 0.00 | 0.00 |
| au00auh010 |  | Cubilote. | 1.000 | 0.00 | 0.00 |
| au00auh040 |  | Vibrador de formigón, eléctrico. | 1.000 | 0.00 | 0.00 |
| au00auh030 |  | Castillete de hormigonado. | 1.000 | 0.00 | 0.00 |
| mo040 | h | Oficial 1ª estructurista. (man de obra) | 0.502 | 15.28 | 7.67 |
| mo083 | h | Axudante estructurista. (man de obra) | 0.502 | 14.65 | 7.35 |
| % | % | Costes directos complementarios | 2 % | 447.05 | 8.94 |
|  |  | Custos directos |  |  | 455.99 |
