# Forxado de viguetas de madeira tratada de 10x20 a 15x25 cm de sección

- Propiedade do arquivo: CYPE INGENIEROS, S.A.
- Formato: FIEBDC-3/2002
- Divisa: EUR
- Custos indirectos: 3.00 %
- Gastos xerais: 13.00 %
- Beneficio industrial: 6.00 %
- IVE: 16.00 %

## E Estructuras

### EM Madeira

#### EMF Forxados

**EMF040** m² Forxado de viguetas de madeira tratada de 10x20 a 15x25 cm de sección, cun intereixe de 50 cm, entrevigado composto de listeis de madeira tratada de 7x3 cm e ladrillo cerámico cara vista macizo de elaboración manual (tellar), vermello, 24x11,5x3,5 cm colocado por táboa; e malla electrosoldada ME 20x20 Ø 5-5 B 500 T 6x2,20 UNE-EN 10080, en capa de compresión de 4 cm de grosor de formigón HA-25/B/12/IIa fabricado en central, e verquido con cubilote.
Formación de forxado tradicional composto por viguetas de madeira de piñeiro do país de 10x20 a 15x25 cm de sección e ata 6 m de lonxitude, cun intereixe de 50 cm, con tratamento hidrófugo e funxicida da madeira; entrevigado composto de listeis de madeira tratada de 7 cm de táboa e 3 cm de canto, sobre as que apoia un taboleiro de ladrillo cerámico cara vista macizo de elaboración manual (tellar), vermello, 24x11,5x3,5 cm colocado por táboa; e malla electrosoldada ME 20x20 Ø 5-5 B 500 T 6x2,20 UNE-EN 10080, en capa de comprensión de 4 cm de grosor de formigón HA-25/B/12/IIa fabricado en central, e verquido con cubilote. Ata p/p de apuntalamiento y desapuntalamiento de as viguetas, separadores, elementos de atado de viguetas e zunchos perimetrais de planta e ocos.
Inclúe: Preparación do perímetro de apoio das viguetas. Replanteo e colocación en seco das viguetas. Apuntalamiento. Empalme de viguetas en apoios e ancoraxes. Disposición de alfarxías cravadas ás viguetas. Formación do taboleiro de ladrillo macizo. Colocación da de la malla electrosoldada. Vertido e compactación do formigón. Regleado e nivelación da capa de compresión. Curado do formigón. Desapuntalamiento. Reparación de defectos superficiais. Colocación dun entramado de longueiros de madeira, ensamblados nos cruces das viguetas. Nivelación. Apoio e fixación de taboleiros machihembrados.
Criterio de medición de proxecto: Superficie medida en verdadeira magnitude dende as caras exteriores dos zunchos do perímetro, segundo documentación gráfica de Proxecto, deducindo os ocos de superficie maior de 6 m².
Criterio de medición de obra: Medirase, en verdadeira magnitude, dende as caras exteriores dos zunchos do perímetro, a superficie realmente executada segundo especificacións do Proxecto, deducindo os ocos de superficie maior de 6 m². Considéranse incluidos todos os elementos integrantes do forxado sinalados nos planos e detalles do Proxecto.

| Código | Ud | Descrición | Rendemento | Prezo | Importe |
|---|---|---|---|---|---|
| mt50spa050k | m³ | Tablón de madeira de piñeiro, dimensións 20x7,2 cm. (material) | 0.001 | 305.00 | 0.31 |
| mt50spa081c | Ude | Puntal metálico telescópico, para 3 m de altura e 50 usos. (material) | 0.500 | 0.26 | 0.13 |
| mt50spa101 | kg | Cravos de aceiro. (material) | 0.030 | 1.15 | 0.03 |
| mt07mee018da | m³ | Madeira aserrada de piñeiro silvestre (Pinus Sylvestris L.) España 0 con acabado cepillado, para vigueta de 10x20 a 15x25 cm de sección e ata 6 m de lonxitude, para aplicacións estructurais, calidade estructural MEG segundo UNE 56544, clase resistente C-18 segundo UNE-EN 338 e UNE-EN 1912 e protección fronte a axentes bióticos que se corresponde coa clase de penetración P2 (3 mm nas caras laterais da albura e 40 mm en sentido axial) segundo UNE-EN 351-1, traballada en taller. (material) | 0.075 | 412.96 | 30.97 |
| mt07mee014a | m³ | Madeira aserrada de piñeiro silvestre (Pinus Sylvestris L.) España 0, acabado cepillado, para aplicacións estructurais, calidade estructural MEG segundo UNE 56544, clase resistente C-18 segundo UNE-EN 338 e UNE-EN 1912 e protección fronte a axentes bióticos que se corresponde coa clase de penetración P2 (3 mm nas caras laterais da albura e 40 mm en sentido axial) segundo UNE-EN 351-1, traballada en taller. (material) | 0.009 | 473.07 | 4.26 |
| mt05mte010a | Ude | Ladrillo cerámico cara vista macizo de elaboración manual (tellar), vermello, 24x11,5x3,5 cm, segundo UNE-EN 771-1. (material) | 38.000 | 0.34 | 12.92 |
| mt07aco020n | Ude | Separador homologado para malla electrosoldada. (material) | 2.000 | 0.08 | 0.16 |
| mt07ame010d | m² | Malla electrosoldada ME 20x20 Ø 5-5 B 500 T 6x2,20 UNE-EN 10080. (material) | 1.100 | 1.53 | 1.68 |
| mt10haf010nba | m³ | Formigón HA-25/B/12/IIa, fabricado en central. (material) | 0.142 | 76.20 | 10.82 |
| op00cla010 |  | Clavadora. | 1.000 | 0.00 | 0.00 |
| op00cep010 |  | Garlopa. | 1.000 | 0.00 | 0.00 |
| au00auh010 |  | Cubilote. | 1.000 | 0.00 | 0.00 |
| au00auh040 |  | Vibrador de formigón, eléctrico. | 1.000 | 0.00 | 0.00 |
| mo043 | h | Oficial 1ª montador de estructura de madera. (man de obra) | 0.554 | 15.28 | 8.47 |
| mo086 | h | Axudante montador de estructura de madera. (man de obra) | 0.554 | 14.65 | 8.12 |
| mo040 | h | Oficial 1ª estructurista. (man de obra) | 1.538 | 15.28 | 23.50 |
| mo083 | h | Axudante estructurista. (man de obra) | 1.538 | 14.65 | 22.53 |
| % | % | Costes directos complementarios | 2 % | 123.90 | 2.48 |
|  |  | Custos directos |  |  | 126.38 |
