# Apoio elastomérico laminar rectangular

- Propiedade do arquivo: CYPE INGENIEROS, S.A.
- Formato: FIEBDC-3/2002
- Divisa: EUR
- Custos indirectos: 3.00 %
- Gastos xerais: 13.00 %
- Beneficio industrial: 6.00 %
- IVE: 16.00 %

## E Estructuras

### EW Elementos especiais

#### EWA Aparatos de apoio

**EWA010** Ude Apoio elastomérico laminar rectangular, composto por láminas de neopreno, sen armar, de 200x200 mm de sección e 30 mm de espesor, tipo F, para apoios estructurais elásticos, colocado sobre base de nivelación (non incluida neste prezo).
Subministración e colocación de apoio elastomérico, sobre base de nivelación (non incluida neste prezo), composto por láminas de neopreno, sen armar, de 200x200 mm de sección e 30 mm de espesor, tipo F, segundo UNE-EN 1337-3, para apoios estructurais elásticos. Incluso p/p de replanteo de eixos.
Inclúe: Replanteo de eixos. Colocación dos apoios.
Criterio de medición de proxecto: Número de unidades previstas, segundo documentación gráfica de Proxecto.
Criterio de medición de obra: Medirase o número de unidades realmente colocadas segundo especificacións do Proxecto.

| Código | Ud | Descrición | Rendemento | Prezo | Importe |
|---|---|---|---|---|---|
| mt07ewa010e | m³ | Apoio elastomérico de láminas de neopreno, tipo F, segundo UNE-EN 1337-3. (material) | 0.012 | 11640.00 | 139.68 |
| mo042 | h | Oficial 1ª montador de estructura metálica. (man de obra) | 0.132 | 15.28 | 2.02 |
| mo085 | h | Axudante montador de estructura metálica. (man de obra) | 0.132 | 14.65 | 1.93 |
| % | % | Costes directos complementarios | 2 % | 143.63 | 2.87 |
|  |  | Custos directos |  |  | 146.50 |
