# Porta de entrada de aceiro galvanizado de unha folla

- Propiedade do arquivo: CYPE INGENIEROS, S.A.
- Formato: FIEBDC-3/2002
- Divisa: EUR
- Custos indirectos: 3.00 %
- Gastos xerais: 13.00 %
- Beneficio industrial: 6.00 %
- IVE: 16.00 %

## F Fachadas

### FC Carpintería exterior

#### FCA Aceiro

**FCA040** Ude Porta de entrada de aceiro galvanizado de unha folla, 790x2040 mm de luz e altura de paso, troquelada cun cuarteirón superior e outro inferior a unha cara, acabado pintado con resina de epoxi cor branca, pechadura con tres puntos de peche, e premarco.
Subministración e colocación de porta de entrada de unha folla de 52 mm de espesor, 790x2040 mm de luz e altura de paso, acabado pintado con resina de epoxi cor branca formada por dúas chapas de aceiro galvanizado de 1 mm de espesor, pregadas, troqueladas cun cuarteirón superior e outro inferior a unha cara, ensambladas e montadas, con cámara intermedia rechea de poliuretano, sobre cerco de aceiro galvanizado de 1,5 mm de espesor con garras de ancoraxe a obra, pechadura con tres puntos de peche, premarco de aceiro galvanizado con garras de ancoraxe a obra, selado perimetral de xuntas por medio dun cordón de silicona neutra. Elaborada en taller, con axuste e fixación en obra. Totalmente montada e probada pola impresa instaladora mediante as correspondentes probas de servizo (incluídas neste prezo).
Inclúe: Colocación do premarco. Colocación da carpintería. Axuste final da folla. Selado de xuntas perimetrais. Realización de probas de servizo.
Criterio de medición de proxecto: Número de unidades previstas, segundo documentación gráfica de Proxecto.
Criterio de medición de obra: Medirase o número de unidades realmente executadas segundo especificacións do Proxecto.

| Código | Ud | Descrición | Rendemento | Prezo | Importe |
|---|---|---|---|---|---|
| mt26pec010baaa | Ude | Porta de entrada de unha folla de 52 mm de espesor, 790x2040 mm de luz e altura de paso, acabado pintado con resina de epoxi cor branca formada por dúas chapas de aceiro galvanizado de 1 mm de espesor, pregadas, troqueladas cun cuarteirón superior e outro inferior a unha cara, ensambladas e montadas, con cámara intermedia rechea de poliuretano, sobre cerco de aceiro galvanizado de 1,5 mm de espesor con garras de ancoraxe a obra, incluso palmelas de aceiro latonado con regulación nas tres direccións, segundo UNE-EN 1935, bulóns antipanca, mirilla, pechadura de seguridade embutida con tres puntos de peche, cilindro de latón con chave, escudo de seguridade tipo roseta e pomo tirador para a parte exterior e escudo e manivela de latón para a parte interior. (material) | 1.000 | 330.31 | 330.31 |
| mt26pec015a | Ude | Premarco de aceiro galvanizado, para porta de entrada de aceiro galvanizado dunha folla, con garras de ancoraxe a obra. (material) | 1.000 | 50.00 | 50.00 |
| mt15sja100 | Ude | Cartucho de masilla de silicona neutra. (material) | 0.200 | 3.13 | 0.63 |
| op00ato010 |  | Atornillador. | 1.000 | 0.00 | 0.00 |
| mo018 | h | Oficial 1ª construcción. (man de obra) | 0.625 | 15.28 | 9.55 |
| mo104 | h | Peón ordinario construcción. (man de obra) | 0.625 | 13.97 | 8.73 |
| mo016 | h | Oficial 1ª cerraxeiro. (man de obra) | 0.688 | 15.52 | 10.68 |
| mo054 | h | Axudante cerraxeiro. (man de obra) | 0.688 | 14.70 | 10.11 |
| % | % | Costes directos complementarios | 2 % | 420.01 | 8.40 |
|  |  | Custos directos |  |  | 428.41 |
