# Peche enrollable de lamas de chapa de aceiro galvanizado, panel cego, acabado sendzimir, 300x220 cm, apertura manual

- Propiedade do arquivo: CYPE INGENIEROS, S.A.
- Formato: FIEBDC-3/2002
- Divisa: EUR
- Custos indirectos: 3.00 %
- Gastos xerais: 13.00 %
- Beneficio industrial: 6.00 %
- IVE: 16.00 %

## F Fachadas

### FD Defensas de exteriores

#### FDC Peches metálicos

**FDC010** Ude Peche enrollable de lamas de chapa de aceiro galvanizado, panel cego, acabado sendzimir, 300x220 cm, apertura manual.
Subministración e montaxe de peche enrollable de lamas de chapa de aceiro galvanizado, panel cego, 300x220 cm, acabado sendzimir, apertura manual. Ata caixón recolledor forrado, torno, muelles de torsión de aceiro templado, poleas circulares, guías laterais, pechadura central con chave de seguridade, falleba ós laterais e accesorios. Elaborado en taller, con axuste e montaxe en obra. Totalmente montado e probado pola impresa instaladora mediante as correspondentes probas de servizo (incluídas neste prezo).
Inclúe: Colocación e fixación dos perfís guía. Introdución do peche das guías. Colocación e fixación do eixo ós soportes. Tensado do muelle. Fixación do peche ó rodete. Montaxe do sistema de apertura. Montaxe do sistema de accionamento (eixo, engranaxe e manivela ou electromotor). Repasos e engrase de mecanismos e guías. Realización de probas de servizo.
Criterio de medición de proxecto: Número de unidades previstas, segundo documentación gráfica de Proxecto.
Criterio de medición de obra: Medirase o número de unidades realmente executadas segundo especificacións do Proxecto.

| Código | Ud | Descrición | Rendemento | Prezo | Importe |
|---|---|---|---|---|---|
| mt26cec010a | m² | Peche metálico enrollable de lamas de chapa de aceiro galvanizado, panel cego, de 0,6 mm de espesor, acabado sendzimir. Ata caixón recolledor, eixos, guías, muelles e accesorios. Segundo UNE 85104. (material) | 7.590 | 41.02 | 311.34 |
| mt26eem020 | Ude | Pechadura de seguridade ó chan para peche enrolable. (material) | 1.000 | 135.68 | 135.68 |
| op00ato010 |  | Atornillador. | 1.000 | 0.00 | 0.00 |
| op00amo010 |  | Amoladora o radial. | 1.000 | 0.00 | 0.00 |
| op00tal010 |  | Taladro. | 1.000 | 0.00 | 0.00 |
| mo018 | h | Oficial 1ª construcción. (man de obra) | 0.125 | 15.28 | 1.91 |
| mo104 | h | Peón ordinario construcción. (man de obra) | 0.125 | 13.97 | 1.75 |
| mo016 | h | Oficial 1ª cerraxeiro. (man de obra) | 0.292 | 15.52 | 4.53 |
| mo054 | h | Axudante cerraxeiro. (man de obra) | 0.292 | 14.70 | 4.29 |
| % | % | Costes directos complementarios | 2 % | 459.50 | 9.19 |
|  |  | Custos directos |  |  | 468.69 |
