# Varanda recta de fachada de 100 cm de altura formada por: bastidor composto de barandal superior e inferior de tubo cadrado de perfil oco de aceiro laminado en frío de 20x20x1,5 mm e montantes de

- Propiedade do arquivo: CYPE INGENIEROS, S.A.
- Formato: FIEBDC-3/2002
- Divisa: EUR
- Custos indirectos: 3.00 %
- Gastos xerais: 13.00 %
- Beneficio industrial: 6.00 %
- IVE: 16.00 %

## F Fachadas

### FD Defensas de exteriores

#### FDD Barandillas

**FDD010** m Varanda recta de fachada de 100 cm de altura formada por: bastidor composto de barandal superior e inferior de tubo cadrado de perfil oco de aceiro laminado en frío de 20x20x1,5 mm e montantes de tubo cadrado de perfil oco de aceiro laminado en frío de 20x20x1,5 mm cunha separación de 100 cm entre eles; entrepano para recheo dos ocos do bastidor composto de barrotes verticais de tubo cadrado de perfil oco de aceiro laminado en frío de 20x20x1,5 mm cunha separación de 10 cm e pasamáns de tubo cadrado de perfil oco de aceiro laminado en frío de 20x20x1,5 mm, fijada mediante atornillado en obra de fábrica.
Subministración e colocación de varanda recta de fachada de 100 cm de altura formada por: bastidor composto de barandal superior e inferior de tubo cadrado de perfil oco de aceiro laminado en frío de 20x20x1,5 mm e montantes de tubo cadrado de perfil oco de aceiro laminado en frío de 20x20x1,5 mm cunha separación de 100 cm entre eles; entrepano para recheo dos ocos do bastidor composto de barrotes verticais de tubo cadrado de perfil oco de aceiro laminado en frío de 20x20x1,5 mm cunha separación de 10 cm e pasamáns de tubo cadrado de perfil oco de aceiro laminado en frío de 20x20x1,5 mm. Todos os elementos metálicos con tratamento anticorrosión segundo UNE-EN ISO 1461 e imprimación SHOP-PRIMER a base de resina polivinil-butiral cunha espesura media de recubrimento de 20 micras. Incluso p/p de patas de agarre e fixación mediante atornillado en obra de fábrica con tacos e parafusos de aceiro (incluida neste prezo). Elaboración en taller e axuste final en obra.
Inclúe: Todas. Marcado dos puntos de fixación do bastidor. Presentación do tramo de barandilla de forma que os puntos de ancoraxe do bastidor se sitúen nos puntos marcados. Aplomado e nivelación. Resolución das unións da baranda ó paramento. Resolución das unións entre tramos de barandilla. Montaxe de elementos complementarios.
Criterio de medición de proxecto: Lonxitue medida a eixos, segundo documentación gráfica de Proxecto.
Criterio de medición de obra: Medirase, na dirección do pasamáns, a eixos, a lonxitude realmente executada segundo especificacións do Proxecto.

| Código | Ud | Descrición | Rendemento | Prezo | Importe |
|---|---|---|---|---|---|
| mt26aab010aa | m | Tubo cadrado de perfil oco de aceiro laminado en frío de 20x20x1,5 mm. (material) | 2.100 | 0.82 | 1.72 |
| mt26aab010aa | m | Tubo cadrado de perfil oco de aceiro laminado en frío de 20x20x1,5 mm. | 2.100 | 0.82 | 1.72 |
| mt26aab010aa | m | Tubo cadrado de perfil oco de aceiro laminado en frío de 20x20x1,5 mm. | 9.000 | 0.82 | 7.38 |
| mt26aab010aa | m | Tubo cadrado de perfil oco de aceiro laminado en frío de 20x20x1,5 mm. | 1.050 | 0.82 | 0.86 |
| mt26aaa031 | Ude | Repercusión, por m de barandilla, de elementos de fixación sobre obra de fábrica: tacos e parafusos de aceiro. (material) | 1.000 | 2.04 | 2.04 |
| mt27pfi050 | kg | Imprimación SHOP-PRIMER a base de resinas pigmentadas con óxido de ferro vermello, cromato de zinc e fosfato de zinc. (material) | 0.160 | 9.95 | 1.59 |
| mq08sol020 | h | Equipo e elementos auxiliares para soldaxe eléctrica. (maquinaria) | 0.141 | 3.10 | 0.44 |
| op00ato010 |  | Atornillador. | 1.000 | 0.00 | 0.00 |
| op00amo010 |  | Amoladora o radial. | 1.000 | 0.00 | 0.00 |
| op00tal010 |  | Taladro. | 1.000 | 0.00 | 0.00 |
| mo016 | h | Oficial 1ª cerraxeiro. (man de obra) | 1.582 | 15.52 | 24.55 |
| mo054 | h | Axudante cerraxeiro. (man de obra) | 1.582 | 14.70 | 23.26 |
| % | % | Costes directos complementarios | 2 % | 63.56 | 1.27 |
|  |  | Custos directos |  |  | 64.83 |
