# Contra exterior de PVC, unha folla practicable, tipo mallorquina, de lamas fixas, dimensións 300x600 mm, colocada en ventá

- Propiedade do arquivo: CYPE INGENIEROS, S.A.
- Formato: FIEBDC-3/2002
- Divisa: EUR
- Custos indirectos: 3.00 %
- Gastos xerais: 13.00 %
- Beneficio industrial: 6.00 %
- IVE: 16.00 %

## F Fachadas

### FD Defensas de exteriores

#### FDV Contraventanas

**FDV010** Ude Contra exterior de PVC, unha folla practicable, tipo mallorquina, de lamas fixas, dimensións 300x600 mm, colocada en ventá.
Subministración e colocación de contra exterior de PVC, unha folla practicable, tipo mallorquina, de lamas fixas, dimensións 300x600 mm; acabado liso, en cor branca, con reforzos interiores, manilla e ferraxes, colocada en ventá. Totalmente instalada e axustada.
Inclúe: Todas. Colocación e fixación do cerco. Colocación e fixación dos elementos de colgar. Colocación da folla.
Criterio de medición de proxecto: Número de unidades previstas, segundo documentación gráfica de Proxecto.
Criterio de medición de obra: Medirase o número de unidades realmente executadas segundo especificacións do Proxecto.

| Código | Ud | Descrición | Rendemento | Prezo | Importe |
|---|---|---|---|---|---|
| mt24dbc010aa | Ude | Contra exterior de PVC, unha folla practicable, tipo mallorquina, de lamas fixas, dimensións 300x600 mm; acabado liso, en cor branca, con reforzos interiores, manilla e ferraxes. (material) | 1.000 | 95.37 | 95.37 |
| op00ato010 |  | Atornillador. | 1.000 | 0.00 | 0.00 |
| op00tal010 |  | Taladro. | 1.000 | 0.00 | 0.00 |
| mo016 | h | Oficial 1ª cerraxeiro. (man de obra) | 1.220 | 15.52 | 18.93 |
| mo054 | h | Axudante cerraxeiro. (man de obra) | 0.610 | 14.70 | 8.97 |
| % | % | Costes directos complementarios | 2 % | 123.27 | 2.47 |
|  |  | Custos directos |  |  | 125.74 |
