# Cerramento de fachada formado por panel sandwich illante para fachadas

- Propiedade do arquivo: CYPE INGENIEROS, S.A.
- Formato: FIEBDC-3/2002
- Divisa: EUR
- Custos indirectos: 3.00 %
- Gastos xerais: 13.00 %
- Beneficio industrial: 6.00 %
- IVE: 16.00 %

## F Fachadas

### FL Lixeiras

#### FLM Paneis sándwich

**FLM010** m² Cerramento de fachada formado por panel sandwich illante para fachadas, de 35 mm de espesor e 1100 mm de ancho, formado por dous paramentos de chapa lisa de aceiro galvanizado, de espesor exterior 0,5 mm e espesor interior 0,5 mm e alma illante de poliuretano de densidade media 40 kg/m³, con sistema de fixación oculto.
Suministración e montaxe de cerramento de fachada con panel sandwich illante para fachadas, de 35 mm de espesor e 1100 mm de ancho, formado por dous paramentos de chapa lisa de aceiro galvanizado, de espesor exterior 0,5 mm e espesor interior 0,5 mm e alma illante de poliuretano de densidade media 40 kg/m³, con xunta deseñada para fixación con parafusos ocultos, remates e accesorios. Incluso replanteo, p/p de mermas, remates, cobrexuntas e accesorios de fixación e estanqueidade. Totalmente montado.
Inclúe: Todas. Replanteo dos paneis. Colocación do remate inferior da fachada. Colocación de xuntas. Colocación e fixación do primeiro panel. Colocación y fijación del resto de paneles, según el orden indicado. Remates.
Criterio de medición de proxecto: Superficie medida segundo documentación gráfica de Proxecto, sen duplicar esquinas nin encontros, deducindo os ocos de superficie maior de 3 m².
Criterio de medición de obra: Medirase a superficie realmente executada segundo especificacións do Proxecto, sen duplicar esquinas nin encontros, deducindo os ocos de superficie maior de 3 m².

| Código | Ud | Descrición | Rendemento | Prezo | Importe |
|---|---|---|---|---|---|
| mt12ppl100aaa | m² | Panel sandwich illante para fachadas, de 35 mm de espesor e 1100 mm de ancho, formado por dous paramentos de chapa lisa de aceiro galvanizado, de espesor exterior 0,5 mm e espesor interior 0,5 mm e alma illante de poliuretano de densidade media 40 kg/m³, con xunta deseñada para fixación con parafusos ocultos, remates e accesorios. (material) | 1.000 | 25.28 | 25.28 |
| mt13ccg030e | Ude | Parafuso autorroscante de 6,5x130 mm de aceiro inoxidable, con arandela. (material) | 8.000 | 0.80 | 6.40 |
| mt13ccg040 | m | Xunta de estanqueidade para chapas de aceiro. (material) | 2.000 | 0.90 | 1.80 |
| mq08sol020 | h | Equipo e elementos auxiliares para soldaxe eléctrica. (maquinaria) | 1.412 | 3.10 | 4.38 |
| op00ciz010 |  | Cizalla. | 1.000 | 0.00 | 0.00 |
| op00roe010 |  | Roedora. | 1.000 | 0.00 | 0.00 |
| op00ato010 |  | Atornillador. | 1.000 | 0.00 | 0.00 |
| op00tal010 |  | Taladro. | 1.000 | 0.00 | 0.00 |
| mo046 | h | Oficial 1ª montador de cerramientos industriales. (man de obra) | 0.277 | 15.28 | 4.23 |
| mo089 | h | Axudante montador de cerramientos industriales. (man de obra) | 0.277 | 14.65 | 4.06 |
| % | % | Costes directos complementarios | 2 % | 46.15 | 0.92 |
|  |  | Custos directos |  |  | 47.07 |
