# Albardilla de mármore Blanco Macael para cubrición de muros, ata 20 cm de anchura e 2 cm de espesor

- Propiedade do arquivo: CYPE INGENIEROS, S.A.
- Formato: FIEBDC-3/2002
- Divisa: EUR
- Custos indirectos: 3.00 %
- Gastos xerais: 13.00 %
- Beneficio industrial: 6.00 %
- IVE: 16.00 %

## F Fachadas

### FR Remates de exteriores

#### FRA Albardillas

**FRA010** m Albardilla de mármore Blanco Macael para cubrición de muros, ata 20 cm de anchura e 2 cm de espesor.
Formación de albardilla de mármore Blanco Macael para cubrición de muros, ata 20 cm de anchura e 2 cm de espesor, con goterón, cara e canto recto pulidos, recibida con morteiro de cemento hidrófugo M-10 creando unha pendente suficiente para evacua-la auga. Incluso rexuntado entre pezas e unións cos muros con morteiro de xuntas especial para revestimentos de pedra natural.
Inclúe: Todas. Preparación da superficie de apoio. Replanteo das pezas. Colocación, apromado, nivelación e aliñación das pezas. Rexuntado e limpeza.
Criterio de medición de proxecto: Lonxitue medida a eixos, segundo documentación gráfica de Proxecto.
Criterio de medición de obra: Medirase, a eixos, a lonxitude realmente executada segundo especificacións do Proxecto.

| Código | Ud | Descrición | Rendemento | Prezo | Importe |
|---|---|---|---|---|---|
| mt09moe010b | m³ | Morteiro de cemento CEM II/B-P 32,5 N, hidrófugo, tipo M-10, confecionado na obra con 380 kg/m³ de cemento e unha proporción en volume 1/4. (material) | 0.005 | 143.10 | 0.72 |
| mt20apn010aa | m | Albardilla de mármore Blanco Macael para cubrición de muros, ata 20 cm de anchura e 2 cm de espesor, con goterón, cara e canto recto pulidos, segundo UNE-EN 771-6. (material) | 1.100 | 15.46 | 17.01 |
| mt09mcr220 | kg | Morteiro de rexuntado para revestimientos, interiores ou exteriores, de pedra natural, pulida ou para pulir, composto de cemento, áridos a base de po de mármol, pigmentos resistentes ós álcalis e aditivos especiais. (material) | 0.015 | 1.80 | 0.03 |
| op00sie030 |  | Sierra de disco de diamante, para mesa de trabajo, de corte húmedo. | 1.000 | 0.00 | 0.00 |
| mo018 | h | Oficial 1ª construcción. (man de obra) | 0.278 | 15.28 | 4.25 |
| mo104 | h | Peón ordinario construcción. (man de obra) | 0.278 | 13.97 | 3.88 |
| % | % | Costes directos complementarios | 2 % | 25.89 | 0.52 |
|  |  | Custos directos |  |  | 26.41 |
