# Dintel de perfil de aceiro S275JR, laminado en quente, formado por peza simple da serie L 80x8, con capa de imprimación anticorrosiva

- Propiedade do arquivo: CYPE INGENIEROS, S.A.
- Formato: FIEBDC-3/2002
- Divisa: EUR
- Custos indirectos: 3.00 %
- Gastos xerais: 13.00 %
- Beneficio industrial: 6.00 %
- IVE: 16.00 %

## F Fachadas

### FR Remates de exteriores

#### FRD Dinteis

**FRD020** m Dintel de perfil de aceiro S275JR, laminado en quente, formado por peza simple da serie L 80x8, con capa de imprimación anticorrosiva.
Subministración e montaxe de lintel de perfil de aceiro UNE-EN 10025 S275JR, laminado en quente, composto por peza simple dá serie L 80x8, acabado con capa de imprimación anticorrosiva mediante aplicación de dúas mans cun grosor mínimo de película seca de 30 micras por man, cortado a medida e colocado en obra sobre pletinas de apoio, para formación de lintel. Ata p/p de preparación en taller de superficies en grao SA 2 1/2 segundo UNE-EN ISO 8501-1, preparación de bordos, pletinas con capa de imprimación anticorrosiva, colocadas sobre as xambas do oco para apoio da fábrica e reparación en obra de cantos rozamento e/ou desperfectos se orixinen en o perfil, por razóns de transporte, manipulación ou montaxe, co mesmo grao de preparación de superficie e acabado.
Inclúe: Todas. Replanteo do nivel de apoio dos elementos. Limpeza e preparación do plano de apoio do sistema. Colocación e fixación provisional do lintel. Aplomado e nivelación. Ejecución das unións. Reparación de defectos superficiais.
Criterio de medición de proxecto: Lonxitue medida a eixos, segundo documentación gráfica de Proxecto.
Criterio de medición de obra: Medirase, a eixos, a lonxitude realmente executada segundo especificacións do Proxecto.

| Código | Ud | Descrición | Rendemento | Prezo | Importe |
|---|---|---|---|---|---|
| mt07ala140aua | m | Perfil de aceiro UNE-EN 10025 S275JR, serie L 80x8, laminado en quente, para aplicacións estructurais. Elaborado en taller e colocado en obra. (material) | 1.000 | 10.38 | 10.38 |
| mt07ala011b | kg | Pletina de aceiro laminado UNE-EN 10025 S275JR, en perfil plano laminado en quente, para aplicacións estructurais. (material) | 0.400 | 1.68 | 0.67 |
| mt27pfi010 | l | Imprimación de secado rápido, formulada con resinas alquídicas modificadas e fosfato de zinc. (material) | 0.096 | 4.80 | 0.46 |
| mo018 | h | Oficial 1ª construcción. (man de obra) | 0.183 | 15.28 | 2.80 |
| mo104 | h | Peón ordinario construcción. (man de obra) | 0.183 | 13.97 | 2.56 |
| % | % | Costes directos complementarios | 2 % | 16.87 | 0.34 |
|  |  | Custos directos |  |  | 17.21 |
