# Gárgola de formigón polímero, branca, de 100x350 mm de sección, recibida con adhesivo cementoso

- Propiedade do arquivo: CYPE INGENIEROS, S.A.
- Formato: FIEBDC-3/2002
- Divisa: EUR
- Custos indirectos: 3.00 %
- Gastos xerais: 13.00 %
- Beneficio industrial: 6.00 %
- IVE: 16.00 %

## F Fachadas

### FR Remates de exteriores

#### FRG Gárgolas

**FRG010** Ude Gárgola de formigón polímero, branca, de 100x350 mm de sección, recibida con adhesivo cementoso.
Formación de gárgola de formigón polímero, branca, de 100x350 mm de sección, de superficie puída e base rectangular, con pingueirón inferior, recibida cunha capa de adhesivo cementoso flexible. Incluso nivelación e remate da impermeabilización en caso necesario.
Inclúe: Todas. Replanteo das pezas. Colocación, aplomado, nivelación e aliñación. Selado de xuntas e limpeza.
Criterio de medición de proxecto: Número de unidades previstas, segundo documentación gráfica de Proxecto.
Criterio de medición de obra: Medirase o número de unidades realmente executadas segundo especificacións do Proxecto.

| Código | Ud | Descrición | Rendemento | Prezo | Importe |
|---|---|---|---|---|---|
| mt20wwa040 | kg | Adhesivo cementoso flexible e de gran adherencia. (material) | 0.300 | 0.50 | 0.15 |
| mt20ghp010f | Ude | Gárgola de formigón polímero, branca, de 100x350 mm de sección, de superficie puída e base rectangular, con pingueirón inferior. (material) | 1.000 | 5.90 | 5.90 |
| mt20wwa035 | Ude | Bote de imprimación para masillas (250 cm³). (material) | 0.016 | 5.35 | 0.09 |
| mt20wwa030 | Ude | Bote de masilla de poliuretano impermeable (310 cm³). (material) | 0.032 | 5.25 | 0.17 |
| op00amo010 |  | Amoladora o radial. | 1.000 | 0.00 | 0.00 |
| mo018 | h | Oficial 1ª construcción. (man de obra) | 0.126 | 15.28 | 1.93 |
| mo104 | h | Peón ordinario construcción. (man de obra) | 0.126 | 13.97 | 1.76 |
| % | % | Costes directos complementarios | 2 % | 10.00 | 0.20 |
|  |  | Custos directos |  |  | 10.20 |
