# Gárgola de aluminio lacado en cor, de 50x50 mm de sección, recibida con masilla de silicona neutra

- Propiedade do arquivo: CYPE INGENIEROS, S.A.
- Formato: FIEBDC-3/2002
- Divisa: EUR
- Custos indirectos: 3.00 %
- Gastos xerais: 13.00 %
- Beneficio industrial: 6.00 %
- IVE: 16.00 %

## F Fachadas

### FR Remates de exteriores

#### FRG Gárgolas

**FRG010** Ude Gárgola de aluminio lacado en cor, de 50x50 mm de sección, recibida con masilla de silicona neutra.
Formación de gárgola de aluminio lacado en cor, de 50x50 mm de sección, recibida con masilla de silicona neutra. Incluso nivelación e remate da impermeabilización en caso necesario.
Inclúe: Todas. Replanteo das pezas. Colocación, aplomado, nivelación e aliñación. Selado de xuntas e limpeza.
Criterio de medición de proxecto: Número de unidades previstas, segundo documentación gráfica de Proxecto.
Criterio de medición de obra: Medirase o número de unidades realmente executadas segundo especificacións do Proxecto.

| Código | Ud | Descrición | Rendemento | Prezo | Importe |
|---|---|---|---|---|---|
| mt15sja100 | Ude | Cartucho de masilla de silicona neutra. (material) | 0.100 | 3.13 | 0.31 |
| mt20gal010b | Ude | Gárgola de aluminio lacado en cor, de 50x50 mm de sección, realizada a partir de perfil cadrado de aluminio e terminada con corte formando ángulo de 45°. (material) | 1.000 | 2.60 | 2.60 |
| mo018 | h | Oficial 1ª construcción. (man de obra) | 0.063 | 15.28 | 0.96 |
| mo104 | h | Peón ordinario construcción. (man de obra) | 0.063 | 13.97 | 0.88 |
| % | % | Costes directos complementarios | 2 % | 4.75 | 0.10 |
|  |  | Custos directos |  |  | 4.85 |
