# Luna templada coloreada, cor rosa, 10 mm de espesor

- Propiedade do arquivo: CYPE INGENIEROS, S.A.
- Formato: FIEBDC-3/2002
- Divisa: EUR
- Custos indirectos: 3.00 %
- Gastos xerais: 13.00 %
- Beneficio industrial: 6.00 %
- IVE: 16.00 %

## F Fachadas

### FV Vidros

#### FVT Templados

**FVT010** m² Luna templada coloreada, cor rosa, 10 mm de espesor.
Acristalamento con vidro temperado coloreada, de cor rosa e 10 mm de espesor, fixado sobre carpintería con acuñado mediante calzos de apoio perimetrais e laterais, selado en frío con silicona sintética incolora (non acrílica), compatible co material soporte. Incluso p/p de ferraxes de fixación, cortes do vidro e colocación de bordóns.
Inclúe: Todas. Limpeza do oco. Replanteo. Realización de rozas nas caras laterais e inferior do oco. Empotramento dos ferraxes de fixación a obra. Presentación das follas no oco e montaxe das mesmas mediante ferraxes de unión. Sinalización das follas.
Criterio de medición de proxecto: Superficie medida segundo documentación gráfica de Proxecto.
Criterio de medición de obra: Medirase a superficie realmente executada segundo especificacións do Proxecto, sumando, para cada unha das pezas, a superficie resultante de redondear por exceso cada unha das súas arestas a múltiplos de 30 mm.

| Código | Ud | Descrición | Rendemento | Prezo | Importe |
|---|---|---|---|---|---|
| mt21vtt020f | m² | Luna templada coloreada, cor rosa, 10 mm de espesor, incluso p/p de ferraxes de fixación. (material) | 1.006 | 51.39 | 51.70 |
| mt21vva015 | Ude | Cartucho de silicona sintética incolora de 310 ml (rendemento aproximado de 12 m por cartucho). (material) | 0.290 | 2.42 | 0.70 |
| mt21vva021 | Ude | Material auxiliar para a colocación de vidros. (material) | 1.500 | 1.26 | 1.89 |
| mo050 | h | Oficial 1ª cristaleiro. (man de obra) | 0.526 | 15.17 | 7.98 |
| mo101 | h | Axudante cristaleiro. (man de obra) | 0.526 | 14.85 | 7.81 |
| % | % | Costes directos complementarios | 2 % | 70.08 | 1.40 |
|  |  | Custos directos |  |  | 71.48 |
