# Mastro para fixación de 3 antenas, de 3 m de altura e 40 mm de diámetro

- Propiedade do arquivo: CYPE INGENIEROS, S.A.
- Formato: FIEBDC-3/2002
- Divisa: EUR
- Custos indirectos: 3.00 %
- Gastos xerais: 13.00 %
- Beneficio industrial: 6.00 %
- IVE: 16.00 %

## I Instalacións

### IA Audiovisuais

#### IAA Rede de cables coaxiais

**IAA031** Ude Mastro para fixación de 3 antenas, de 3 m de altura e 40 mm de diámetro.
Subministración e instalación de mastro para fixación de 3 antenas, de aceiro con tratamento anticorrosión, de 3 m de altura e 40 mm de diámetro. Ata ancoraxes e cantos accesorios sexan necesarios para a súa correcta instalación. Totalmente montado, conexionado e probado.
Inclúe: Todas. Replanteo do emprazamento. Colocación e apromado do mastro.
Criterio de medición de proxecto: Número de unidades previstas, segundo documentación gráfica de Proxecto.
Criterio de medición de obra: Medirase o número de unidades realmente executadas segundo especificacións do Proxecto.

| Código | Ud | Descrición | Rendemento | Prezo | Importe |
|---|---|---|---|---|---|
| mt40saf010hw | Ude | Mastro de antena de 3 m de alto, para unión por enchufe, fabricado con tubo de aceiro de 40 mm de diámetro e 2 mm de espesor, con tratamento anticorrosión, incluso accesorios. (material) | 1.000 | 24.64 | 24.64 |
| mt40saf011sd | Ude | Garra de ancoraxe a obra en L para mastro, para colocación en superficie, de 500 mm de lonxitude e 4 mm de espesor, con abrazadeira. (material) | 2.000 | 6.60 | 13.20 |
| mo000 | h | Oficial 1ª instalador de telecomunicacións. (man de obra) | 1.192 | 15.78 | 18.81 |
| mo052 | h | Axudante instalador de telecomunicacións. (man de obra) | 1.192 | 14.62 | 17.43 |
| % | % | Costes directos complementarios | 2 % | 74.08 | 1.48 |
|  |  | Custos directos |  |  | 75.56 |
